# Imbornal

- Propiedad del archivo: CYPE INGENIEROS, S.A.
- Formato: FIEBDC-3/2002
- Ámbito geográfico: Perú
- Divisa: PEN
- Costes indirectos: 3.00 %
- Gastos generales: 13.00 %
- Beneficio industrial: 6.00 %
- IVA: 18.00 %

## U Urbanización interior del terreno

### UA Alcantarillado

#### UAI Sumideros e imbornales urbanos

**UAI020** Ud Imbornal.
Suministro y montaje de imbornal prefabricado de concreto fck=25 MPa, de 50x30x60 cm de medidas interiores, para recogida de aguas pluviales, colocado sobre falso piso de concreto simple f'c=210 kg/cm² (21 MPa), no expuesto a ciclos de congelamiento y deshielo, exposición a sulfatos insignificante, sin requerimiento de permeabilidad, no expuesto a cloruros, tamaño máximo del agregado 20 mm, consistencia plástica de 10 cm de espesor y rejilla de fundición dúctil normalizada, carga de rotura 250 kN, compatible con superficies de adoquín, concreto o asfalto en caliente, batiente y de seguridad, con marco de fundición del mismo tipo, enrasada al pavimento. Totalmente instalado y conexionado a la red general de desagüe.
Criterio de valoración económica: El precio incluye el relleno del trasdós con material granular, pero no incluye la excavación.
Incluye: Replanteo y trazado del imbornal en planta y alzado. Excavación. Eliminación de las tierras sueltas del fondo de la excavación. Vaciado y compactación del concreto en formación de falso piso. Colocación del imbornal prefabricado. Empalme y rejuntado del imbornal al colector. Relleno del trasdós. Colocación del marco y la rejilla.
Criterio de medición de proyecto: Número de unidades previstas, según documentación gráfica de Proyecto.
Criterio de medición de obra: Se medirá el número de unidades realmente ejecutadas según especificaciones de Proyecto.

| Código | Ud | Descripción | Rendimiento | Precio | Importe |
|---|---|---|---|---|---|
| mt11arh011a | Ud | Imbornal con fondo y salida frontal, modular, prefabricada de concreto fck=25 MPa, de 50x30x60 cm de medidas interiores, para saneamiento. (material) | 1.000 | 104.06 | 104.06 |
| mt11rej010a | Ud | Marco y rejilla de fundición dúctil, carga de rotura 250 kN, batiente y provista de cadena de seguridad, de 300x300 mm, para imbornal, incluso revestimiento de pintura bituminosa y relieves antideslizantes en la parte superior. (material) | 1.000 | 119.93 | 119.93 |
| mt10hmf055akc | m³ | Concreto simple f'c=210 kg/cm² (21 MPa), no expuesto a ciclos de congelamiento y deshielo, exposición a sulfatos insignificante, sin requerimiento de permeabilidad, no expuesto a cloruros, tamaño máximo del agregado 19 mm, consistencia plástica, premezclado en planta, según el Reglamento Nacional de Edificaciones NTE E.060. (material) | 0.048 | 234.46 | 11.25 |
| mt01arr010a | t | Grava de cantera, de 19 a 25 mm de diámetro. (material) | 0.529 | 39.92 | 21.12 |
| mq06hor010 | h | Mezcladora de concreto eléctrica con una capacidad de amasado de 160 l. (maquinaria) | 0.006 | 10.45 | 0.06 |
| au00auh020 |  | Canaleta para vaciado del concreto. | 1.000 | 0.00 | 0.00 |
| au00auh040 |  | Vibrador de concreto, eléctrico. | 1.000 | 0.00 | 0.00 |
| mo041 | h | Operario de construcción de obra civil. (mano de obra) | 0.599 | 31.48 | 18.86 |
| mo087 | h | Oficial de construcción de obra civil. (mano de obra) | 0.599 | 21.86 | 13.09 |
| % | % | Herramientas | 2 % | 288.37 | 5.77 |
|  |  | Costes directos |  |  | 294.14 |
