# Pozo de bombeo prefabricado, de polietileno

- Propiedad del archivo: CYPE INGENIEROS, S.A.
- Formato: FIEBDC-3/2002
- Ámbito geográfico: Perú
- Divisa: PEN
- Costes indirectos: 3.00 %
- Gastos generales: 13.00 %
- Beneficio industrial: 6.00 %
- IVA: 18.00 %

## U Urbanización interior del terreno

### UA Alcantarillado

#### UAO Pozos de bombeo

**UAO020** Ud Pozo de bombeo prefabricado, de polietileno.
Pozo de bombeo, monobloque, de polietileno de alta densidad, de 800 mm de diámetro nominal y 3,5 m de altura nominal, con cono reductor de 600 mm de diámetro nominal en el acceso, con la escalera instalada, base con superficie lisa, una entrada con manguito de unión con junta elástica de 250 mm de diámetro, una salida de impulsión con conexión embridada de 90 mm de diámetro y tubo para ventilación, sobre falso piso de 30 cm de espesor de concreto armado f'c=350 kg/cm² (35 MPa), no expuesto a ciclos de congelamiento y deshielo, exposición a sulfatos moderada, con baja permeabilidad en exposición al agua, expuesto a cloruros provenientes de productos descongelantes, sal, agua salobre, agua del mar, o salpicaduras del mismo origen, tamaño máximo del agregado 19 mm, consistencia blanda, encastre del cuerpo del colector 10 cm en dicha falso piso, ligeramente armada con malla electrosoldada Q-335 cocada 150x150 mm de acero trefilado corrugado ASTM A 82-94 y losa alrededor del acceso del cono de 150x150 cm y 20 cm de espesor de concreto simple f'c=315 kg/cm² (31 MPa), no expuesto a ciclos de congelamiento y deshielo, exposición a sulfatos severa, con baja permeabilidad en exposición al agua, no expuesto a cloruros, tamaño máximo del agregado 19 mm, consistencia blanda; con cierre de tapa circular y marco de fundición carga de rotura 250 kN, instalado en junto a sardineles de aceras o zonas de las cunetas de las calles.
Criterio de valoración económica: El precio incluye los equipos y la maquinaria necesarios para el desplazamiento y la disposición en obra de los elementos, pero no incluye el equipo de bombeo, la excavación ni el relleno del trasdós.
Incluye: Replanteo. Colocación de la malla electrosoldada para el falso piso. Vaciado y compactación del concreto en formación de falso piso. Colocación del buzón. Conexionado de los ramales colectores al buzón. Vaciado y compactación del concreto para formación de la losa alrededor del acceso del cono. Colocación de marco, tapa de registro y accesorios. Comprobación de su correcto funcionamiento.
Criterio de medición de proyecto: Número de unidades previstas, según documentación gráfica de Proyecto.
Criterio de medición de obra: Se medirá el número de unidades realmente ejecutadas según especificaciones de Proyecto.

| Código | Ud | Descripción | Rendimiento | Precio | Importe |
|---|---|---|---|---|---|
| mt10haf055hqc | m³ | Concreto f'c=350 kg/cm² (35 MPa), no expuesto a ciclos de congelamiento y deshielo, exposición a sulfatos moderada, con baja permeabilidad en exposición al agua, expuesto a cloruros provenientes de productos descongelantes, sal, agua salobre, agua del mar, o salpicaduras del mismo origen, tamaño máximo del agregado 19 mm, consistencia blanda, premezclado en planta, según el Reglamento Nacional de Edificaciones NTE E.060. (material) | 0.398 | 285.44 | 113.61 |
| mt07ame090ljc | m² | Malla electrosoldada Q-335 cocada 150x150 mm, con alambres longitudinales de 8 mm de diámetro y alambres transversales de 8,0 mm de diámetro, de acero trefilado corrugado ASTM A 82-94, según ASTM A 185. (material) | 1.327 | 24.24 | 32.17 |
| mt11ras180ga | Ud | Pozo de bombeo, monobloque, de polietileno de alta densidad, de 800 mm de diámetro nominal y 3,5 m de altura nominal, con cono reductor de 600 mm de diámetro nominal en el acceso, con la escalera instalada, base con superficie lisa, una entrada con manguito de unión con junta elástica de 250 mm de diámetro, una salida de impulsión con conexión embridada de 90 mm de diámetro y tubo para ventilación. (material) | 1.000 | 5861.24 | 5861.24 |
| mt10hmf055ftb | m³ | Concreto simple f'c=315 kg/cm² (31 MPa), no expuesto a ciclos de congelamiento y deshielo, exposición a sulfatos severa, con baja permeabilidad en exposición al agua, no expuesto a cloruros, tamaño máximo del agregado 19 mm, consistencia blanda, premezclado en planta, según el Reglamento Nacional de Edificaciones NTE E.060. (material) | 0.349 | 271.32 | 94.69 |
| mt46tpr010g | Ud | Tapa circular y marco de fundición dúctil de 660 mm de diámetro exterior y 40 mm de altura, paso libre de 550 mm, para pozo, carga de rotura 250 kN. Tapa revestida con pintura bituminosa y marco sin cierre ni junta. (material) | 1.000 | 227.73 | 227.73 |
| mq04cag010a | h | Camión con grúa de hasta 6 t. (maquinaria) | 0.282 | 166.92 | 47.07 |
| au00auh020 |  | Canaleta para vaciado del concreto. | 1.000 | 0.00 | 0.00 |
| au00auh040 |  | Vibrador de concreto, eléctrico. | 1.000 | 0.00 | 0.00 |
| mo041 | h | Operario de construcción de obra civil. (mano de obra) | 2.459 | 31.29 | 76.94 |
| mo087 | h | Oficial de construcción de obra civil. (mano de obra) | 1.230 | 21.72 | 26.72 |
| % | % | Herramientas | 2 % | 6480.17 | 129.60 |
|  |  | Costes directos |  |  | 6609.77 |
