# Amoblamiento

- Propiedad del archivo: CYPE INGENIEROS, S.A.
- Formato: FIEBDC-3/2002
- Ámbito geográfico: Perú
- Divisa: PEN
- Costes indirectos: 3.00 %
- Gastos generales: 13.00 %
- Beneficio industrial: 6.00 %
- IVA: 18.00 %

## U Urbanización interior del terreno

### UD Pistas deportivas

#### UDE Equipamientos

**UDE010** Ud Amoblamiento.
Natatorios para pista de frontón, formado por línea de falta formada por pletina metálica y accesorios reglamentarios, según normativa federativa.
Incluye: Replanteo. Colocación del amoblamiento.
Criterio de medición de proyecto: Número de unidades previstas, según documentación gráfica de Proyecto.
Criterio de medición de obra: Se medirá el número de unidades realmente ejecutadas según especificaciones de Proyecto.

| Código | Ud | Descripción | Rendimiento | Precio | Importe |
|---|---|---|---|---|---|
| mt47ede010c | Ud | Natatorios para pista de frontón, compuesto de línea de falta con pletina metálica y accesorios reglamentarios, según normativa federativa. (material) | 1.000 | 567.41 | 567.41 |
| mo041 | h | Operario de construcción de obra civil. (mano de obra) | 1.356 | 31.29 | 42.43 |
| mo087 | h | Oficial de construcción de obra civil. (mano de obra) | 1.356 | 21.72 | 29.45 |
| % | % | Herramientas | 2 % | 639.29 | 12.79 |
|  |  | Costes directos |  |  | 652.08 |
