# Pintura plástica sobre paramento horizontal en pistas deportivas

- Propiedad del archivo: CYPE INGENIEROS, S.A.
- Formato: FIEBDC-3/2002
- Ámbito geográfico: Perú
- Divisa: PEN
- Costes indirectos: 3.00 %
- Gastos generales: 13.00 %
- Beneficio industrial: 6.00 %
- IVA: 18.00 %

## U Urbanización interior del terreno

### UD Pistas deportivas

#### UDV Revestimientos

**UDV030** m² Pintura plástica sobre paramento horizontal en pistas deportivas.
Aplicación manual de dos manos de pintura plástica, antideslizante, color verde, acabado satinado, textura lisa, la primera mano diluida con un 20% de agua y la siguiente diluida con un 5% de agua o sin diluir, (rendimiento: 0,12 l/m² cada mano); sobre paramento horizontal de concreto, para pista de tenis.
Criterio de valoración económica: El precio incluye la protección de los elementos del entorno que puedan verse afectados durante los trabajos.
Incluye: Preparación y limpieza previa del soporte. Preparación de la mezcla. Aplicación de una mano de fondo y una mano de acabado.
Criterio de medición de proyecto: Superficie medida según documentación gráfica de Proyecto.
Criterio de medición de obra: Se medirá la superficie realmente ejecutada según especificaciones de Proyecto.

| Código | Ud | Descripción | Rendimiento | Precio | Importe |
|---|---|---|---|---|---|
| mt27pdp010j | kg | Pintura plástica, a base de resinas acrílicas puras emulsionadas en agua, color verde, acabado satinado, textura lisa, resistente a la intemperie, impermeable al agua de lluvia y permeable al vapor de agua y antideslizante; para aplicar con brocha, rodillo o pistola. (material) | 0.240 | 23.17 | 5.56 |
| mo038 | h | Operario pintor. (mano de obra) | 0.109 | 31.29 | 3.41 |
| mo076 | h | Oficial pintor. (mano de obra) | 0.109 | 21.72 | 2.37 |
| % | % | Herramientas | 2 % | 11.34 | 0.23 |
|  |  | Costes directos |  |  | 11.57 |
