# Hornacina prefabricada de concreto

- Propiedad del archivo: CYPE INGENIEROS, S.A.
- Formato: FIEBDC-3/2002
- Ámbito geográfico: Perú
- Divisa: PEN
- Costes indirectos: 3.00 %
- Gastos generales: 13.00 %
- Beneficio industrial: 6.00 %
- IVA: 18.00 %

## U Urbanización interior del terreno

### UH Obra civil complementaria

#### UHP Hornacinas prefabricadas

**UHP010** Ud Hornacina prefabricada de concreto.
Hornacina prefabricada de concreto, para alojamiento de acceso de carga de diesel, de 760x250x1200 mm de dimensiones exteriores, formada por cemento, agregado, fibras de acero y polipropileno, con base de 840x500x500 mm de dimensiones exteriores. Totalmente montada.
Incluye: Preparación de la superficie de apoyo. Replanteo. Izado y presentación de la hornacina mediante grúa. Colocación, aplomado y nivelación. Rejuntado y limpieza. Montaje y desmontaje de apeos complementarios.
Criterio de medición de proyecto: Número de unidades previstas, según documentación gráfica de Proyecto.
Criterio de medición de obra: Se medirá el número de unidades realmente ejecutadas según especificaciones de Proyecto.

| Código | Ud | Descripción | Rendimiento | Precio | Importe |
|---|---|---|---|---|---|
| mt47hph010H | Ud | Hornacina prefabricada de concreto, para alojamiento de acceso de carga de diesel, de 760x250x1200 mm de dimensiones exteriores, formada por cemento, agregado, fibras de acero y polipropileno, con base de 840x500x500 mm de dimensiones exteriores. (material) | 1.000 | 860.58 | 860.58 |
| mq07gte010c | h | Grúa autopropulsada de brazo telescópico con una capacidad de elevación de 30 t y 27 m de altura máxima de trabajo. (maquinaria) | 0.580 | 226.17 | 131.18 |
| mo041 | h | Operario de construcción de obra civil. (mano de obra) | 0.430 | 31.29 | 13.45 |
| mo087 | h | Oficial de construcción de obra civil. (mano de obra) | 0.430 | 21.72 | 9.34 |
| % | % | Herramientas | 2 % | 1014.55 | 20.29 |
|  |  | Costes directos |  |  | 1034.84 |
