# Baliza con lámpara LED

- Propiedad del archivo: CYPE INGENIEROS, S.A.
- Formato: FIEBDC-3/2002
- Ámbito geográfico: Perú
- Divisa: PEN
- Costes indirectos: 3.00 %
- Gastos generales: 13.00 %
- Beneficio industrial: 6.00 %
- IVA: 18.00 %

## U Urbanización interior del terreno

### UI Iluminación exterior

#### UII Alumbrado de zonas peatonales y jardín

**UII011** Ud Baliza con lámpara LED.
Baliza, de 120x39x500 mm, de 4 W, alimentación a 220/240 V y 50-60 Hz, con lámpara LED no reemplazable, temperatura de color 3000 K, con cuerpo de aluminio, acabado lacado, exterior color negro acabado texturizado e interior color blanco acabado texturizado, y haz de luz extensivo, doble, índice de deslumbramiento unificado menor de 19, índice de reproducción cromática mayor de 80, flujo luminoso 47 lúmenes, grado de protección IP65 y aislamiento clase II.
Incluye: Replanteo. Montaje, conexionado y comprobación de su correcto funcionamiento.
Criterio de medición de proyecto: Número de unidades previstas, según documentación gráfica de Proyecto.
Criterio de medición de obra: Se medirá el número de unidades realmente ejecutadas según especificaciones de Proyecto.

| Código | Ud | Descripción | Rendimiento | Precio | Importe |
|---|---|---|---|---|---|
| mt34blg010db | Ud | Baliza, de 120x39x500 mm, de 4 W, alimentación a 220/240 V y 50-60 Hz, con lámpara LED no reemplazable, temperatura de color 3000 K, con cuerpo de aluminio, acabado lacado, exterior color negro acabado texturizado e interior color blanco acabado texturizado, y haz de luz extensivo, doble, índice de deslumbramiento unificado menor de 19, índice de reproducción cromática mayor de 80, flujo luminoso 47 lúmenes, grado de protección IP65 y aislamiento clase II. (material) | 1.000 | 2849.52 | 2849.52 |
| mo003 | h | Operario electricista. (mano de obra) | 0.535 | 32.15 | 17.20 |
| mo102 | h | Oficial electricista. (mano de obra) | 0.535 | 21.68 | 11.60 |
| % | % | Herramientas | 2 % | 2878.32 | 57.57 |
|  |  | Costes directos |  |  | 2935.89 |
