# Farola para alumbrado de zonas peatonales

- Propiedad del archivo: CYPE INGENIEROS, S.A.
- Formato: FIEBDC-3/2002
- Ámbito geográfico: Perú
- Divisa: PEN
- Costes indirectos: 3.00 %
- Gastos generales: 13.00 %
- Beneficio industrial: 6.00 %
- IVA: 18.00 %

## U Urbanización interior del terreno

### UI Iluminación exterior

#### UII Alumbrado de zonas peatonales y jardín

**UII020** Ud Farola para alumbrado de zonas peatonales.
Farola con distribución de luz radialmente asimétrica, con luminaria circular de 420 mm de diámetro y 100 mm de altura, con lámpara LED de 53 W, con cuerpo de aluminio inyectado, aluminio y acero inoxidable, vidrio de seguridad, clase de protección I, grado de protección IP66, con placa de anclaje y pernos, con caja de conexión y protección, con fusibles, conductor interior, toma de tierra con pica y caja de registro de paso y derivación de 40x40x60 cm, con marco y tapa de fierro fundido. Incluso lámparas.
Criterio de valoración económica: El precio no incluye la excavación de la cimentación ni la formación de la cimentación.
Incluye: Replanteo. Fijación de la columna. Ejecución de la toma de tierra. Montaje, conexionado y comprobación de su correcto funcionamiento.
Criterio de medición de proyecto: Número de unidades previstas, según documentación gráfica de Proyecto.
Criterio de medición de obra: Se medirá el número de unidades realmente ejecutadas según especificaciones de Proyecto.

| Código | Ud | Descripción | Rendimiento | Precio | Importe |
|---|---|---|---|---|---|
| mt34www020 | Ud | Caja de registro de paso y derivación de 40x40x60 cm, con marco y tapa de fierro fundido. (material) | 1.000 | 375.40 | 375.40 |
| mt34www040 | Ud | Caja de conexión y protección, con fusibles. (material) | 1.000 | 30.53 | 30.53 |
| mt34www050 | m | Conductor aislado de cobre para 0,6/1 kV de 2x2,5 mm². (material) | 6.900 | 2.14 | 14.77 |
| mt35ttc010b | m | Conductor de cobre desnudo, de 35 mm². (material) | 2.000 | 14.28 | 28.56 |
| mt35tte010a | Ud | Electrodo para red de toma de tierra cobreado con 300 µm, fabricado en acero, de 14 mm de diámetro y 1,5 m de longitud. (material) | 1.000 | 81.28 | 81.28 |
| mt34beg105c | Ud | Farola con distribución de luz radialmente asimétrica, con luminaria circular de 420 mm de diámetro y 100 mm de altura, con lámpara LED de 53 W, con cuerpo de aluminio inyectado, aluminio y acero inoxidable, vidrio de seguridad, clase de protección I, grado de protección IP66, con placa de anclaje y pernos. (material) | 1.000 | 13684.74 | 13684.74 |
| mt34beg101i | Ud | Columna cilíndrica para luminaria, de 7000 mm de altura, de aluminio lacado con rail de montaje. (material) | 1.000 | 9329.20 | 9329.20 |
| mq04cag010c | h | Camión con grúa de hasta 12 t. (maquinaria) | 1.159 | 197.64 | 229.06 |
| mo003 | h | Operario electricista. (mano de obra) | 0.669 | 32.15 | 21.51 |
| mo102 | h | Oficial electricista. (mano de obra) | 0.669 | 21.68 | 14.50 |
| % | % | Herramientas | 2 % | 23809.55 | 476.19 |
|  |  | Costes directos |  |  | 24285.74 |
