# Siembra de árbol

- Propiedad del archivo: CYPE INGENIEROS, S.A.
- Formato: FIEBDC-3/2002
- Ámbito geográfico: Perú
- Divisa: PEN
- Costes indirectos: 3.00 %
- Gastos generales: 13.00 %
- Beneficio industrial: 6.00 %
- IVA: 18.00 %

## U Urbanización interior del terreno

### UJ Jardinería

#### UJP Suministro y siembra de plantas

**UJP010** Ud Siembra de árbol.
Siembra de Olivo (Olea europaea), de 80 a 100 cm de diámetro, en hoyo de 120x120x70 cm realizado con medios mecánicos; suministro con cepellón. Incluso tierra vegetal cribada y substratos vegetales fertilizados.
Incluye: Laboreo y preparación del terreno con medios mecánicos. Abonado del terreno. Siembra. Colocación de tutor. Primer riego.
Criterio de medición de proyecto: Número de unidades previstas, según documentación gráfica de Proyecto.
Criterio de medición de obra: Se medirá el número de unidades realmente ejecutadas según especificaciones de Proyecto.

| Código | Ud | Descripción | Rendimiento | Precio | Importe |
|---|---|---|---|---|---|
| mt48eol010b | Ud | Olivo (Olea europaea), de 80 a 100 cm de diámetro; suministro con cepellón. (material) | 1.000 | 1359.51 | 1359.51 |
| mt48tie030a | m³ | Tierra vegetal cribada, suministrada a granel. (material) | 0.300 | 73.77 | 22.13 |
| mt48tie020 | kg | Abono mineral complejo NPK 15-15-15. (material) | 35.000 | 2.57 | 89.95 |
| mt08aaa010a | m³ | Agua. (material) | 0.120 | 4.66 | 0.56 |
| mq01exn020a | h | Retroexcavadora hidráulica sobre neumáticos, de 105 kW. (maquinaria) | 1.391 | 156.46 | 217.64 |
| mq04dua020b | h | Dumper de descarga frontal de 2 t de carga útil. (maquinaria) | 0.174 | 31.29 | 5.44 |
| mq04cag010b | h | Camión con grúa de hasta 10 t. (maquinaria) | 0.696 | 189.03 | 131.56 |
| mo040 | h | Operario jardinero. (mano de obra) | 3.414 | 31.29 | 106.82 |
| mo115 | h | Peón jardinero. (mano de obra) | 4.779 | 20.92 | 99.98 |
| % | % | Herramientas | 2 % | 2033.59 | 40.67 |
|  |  | Costes directos |  |  | 2074.26 |
