# Siembra de árbol

- Propiedad del archivo: CYPE INGENIEROS, S.A.
- Formato: FIEBDC-3/2002
- Ámbito geográfico: Perú
- Divisa: PEN
- Costes indirectos: 3.00 %
- Gastos generales: 13.00 %
- Beneficio industrial: 6.00 %
- IVA: 18.00 %

## U Urbanización interior del terreno

### UJ Jardinería

#### UJP Suministro y siembra de plantas

**UJP010** Ud Siembra de árbol.
Siembra de Olivo (Olea europaea), de 125 a 150 cm de diámetro, en hoyo de 200x200x80 cm realizado con medios mecánicos; suministro con cepellón. Incluso tierra vegetal cribada y substratos vegetales fertilizados.
Incluye: Laboreo y preparación del terreno con medios mecánicos. Abonado del terreno. Siembra. Colocación de tutor. Primer riego.
Criterio de medición de proyecto: Número de unidades previstas, según documentación gráfica de Proyecto.
Criterio de medición de obra: Se medirá el número de unidades realmente ejecutadas según especificaciones de Proyecto.

| Código | Ud | Descripción | Rendimiento | Precio | Importe |
|---|---|---|---|---|---|
| mt48eol010d | Ud | Olivo (Olea europaea), de 125 a 150 cm de diámetro; suministro con cepellón. (material) | 1.000 | 1824.81 | 1824.81 |
| mt48tie030a | m³ | Tierra vegetal cribada, suministrada a granel. (material) | 0.400 | 73.77 | 29.51 |
| mt48tie020 | kg | Abono mineral complejo NPK 15-15-15. (material) | 45.000 | 2.57 | 115.65 |
| mt08aaa010a | m³ | Agua. (material) | 0.200 | 4.66 | 0.93 |
| mq01exn020a | h | Retroexcavadora hidráulica sobre neumáticos, de 105 kW. (maquinaria) | 2.318 | 156.46 | 362.67 |
| mq04dua020b | h | Dumper de descarga frontal de 2 t de carga útil. (maquinaria) | 0.232 | 31.29 | 7.26 |
| mq04cag010b | h | Camión con grúa de hasta 10 t. (maquinaria) | 1.159 | 189.03 | 219.09 |
| mo040 | h | Operario jardinero. (mano de obra) | 4.097 | 31.29 | 128.20 |
| mo115 | h | Peón jardinero. (mano de obra) | 5.462 | 20.92 | 114.27 |
| % | % | Herramientas | 2 % | 2802.39 | 56.05 |
|  |  | Costes directos |  |  | 2858.44 |
