# Banco de madera

- Propiedad del archivo: CYPE INGENIEROS, S.A.
- Formato: FIEBDC-3/2002
- Ámbito geográfico: Perú
- Divisa: PEN
- Costes indirectos: 3.00 %
- Gastos generales: 13.00 %
- Beneficio industrial: 6.00 %
- IVA: 18.00 %

## U Urbanización interior del terreno

### UM Mobiliario urbano

#### UMB Bancos y mesas

**UMB020** Ud Banco de madera.
Banco con respaldo de madera, de tablas de madera tropical, de 175 cm de longitud, pintado y barnizado, con soportes de fundición de aluminio, fijado con tarugos de expansión de acero, tornillos especiales y pasta química a una base de concreto f'c=210 kg/cm² (21 MPa), no expuesto a ciclos de congelamiento y deshielo, exposición a sulfatos insignificante, sin requerimiento de permeabilidad, no expuesto a cloruros, tamaño máximo del agregado 20 mm, consistencia plástica. Incluso excavación y vaciado de la base de apoyo. Totalmente montado.
Incluye: Replanteo de alineaciones y niveles. Excavación. Ejecución de la base de concreto. Colocación y fijación de las piezas.
Criterio de medición de proyecto: Número de unidades previstas, según documentación gráfica de Proyecto.
Criterio de medición de obra: Se medirá el número de unidades realmente ejecutadas según especificaciones de Proyecto.

| Código | Ud | Descripción | Rendimiento | Precio | Importe |
|---|---|---|---|---|---|
| mt52mug070b | Ud | Banco con respaldo de madera, de tablas de madera tropical, de 175 cm de longitud, pintado y barnizado, con soportes de fundición de aluminio. (material) | 1.000 | 3806.40 | 3806.40 |
| mt52mug200a | Ud | Repercusión, en la colocación de banco, de elementos de fijación sobre concreto: tarugos de expansión de acero, tornillos especiales y pasta química. (material) | 1.000 | 21.54 | 21.54 |
| mt10hmf055akc | m³ | Concreto simple f'c=210 kg/cm² (21 MPa), no expuesto a ciclos de congelamiento y deshielo, exposición a sulfatos insignificante, sin requerimiento de permeabilidad, no expuesto a cloruros, tamaño máximo del agregado 19 mm, consistencia plástica, premezclado en planta, según el Reglamento Nacional de Edificaciones NTE E.060. (material) | 0.200 | 234.04 | 46.81 |
| op00tal010 |  | Taladro. | 1.000 | 0.00 | 0.00 |
| op00ato010 |  | Atornillador. | 1.000 | 0.00 | 0.00 |
| au00auh040 |  | Vibrador de concreto, eléctrico. | 1.000 | 0.00 | 0.00 |
| mo041 | h | Operario de construcción de obra civil. (mano de obra) | 0.569 | 31.29 | 17.80 |
| mo087 | h | Oficial de construcción de obra civil. (mano de obra) | 1.138 | 21.72 | 24.72 |
| % | % | Herramientas | 2 % | 3917.27 | 78.35 |
|  |  | Costes directos |  |  | 3995.62 |
