# Electrobomba para piscina

- Propiedad del archivo: CYPE INGENIEROS, S.A.
- Formato: FIEBDC-3/2002
- Ámbito geográfico: Perú
- Divisa: PEN
- Costes indirectos: 3.00 %
- Gastos generales: 13.00 %
- Beneficio industrial: 6.00 %
- IVA: 18.00 %

## U Urbanización interior del terreno

### UP Piscinas

#### UPD Equipos de depuración

**UPD020** Ud Electrobomba para piscina.
Electrobomba centrífuga de fierro fundido, con una potencia de 9,2 kW, 1500 r.p.m., cierre mecánico y eje de acero inoxidable AISI 316, motor asíncrono, protección IP54, aislamiento clase F, para alimentación trifásica a 400/690 V y 50 Hz de frecuencia, caudal máximo 192 m³/h para una presión de 10 m.c.a. y nivel de presión sonora 80 dBA. Incluso prefiltro.
Incluye: Colocación. Conexionado y comprobación de su correcto funcionamiento.
Criterio de medición de proyecto: Número de unidades previstas, según documentación gráfica de Proyecto.
Criterio de medición de obra: Se medirá el número de unidades realmente ejecutadas según especificaciones de Proyecto.

| Código | Ud | Descripción | Rendimiento | Precio | Importe |
|---|---|---|---|---|---|
| mt47ped101ee | Ud | Electrobomba centrífuga de fierro fundido, con una potencia de 9,2 kW, 1500 r.p.m., cierre mecánico y eje de acero inoxidable AISI 316, motor asíncrono, protección IP54, aislamiento clase F, para alimentación trifásica a 400/690 V y 50 Hz de frecuencia, caudal máximo 192 m³/h para una presión de 10 m.c.a. y nivel de presión sonora 80 dBA, incluso prefiltro. (material) | 1.000 | 19277.10 | 19277.10 |
| mo008 | h | Operario plomero. (mano de obra) | 2.078 | 32.15 | 66.81 |
| mo107 | h | Oficial plomero. (mano de obra) | 2.078 | 21.68 | 45.05 |
| % | % | Herramientas | 2 % | 19388.96 | 387.78 |
|  |  | Costes directos |  |  | 19776.74 |
