# Acceso de riego

- Propiedad del archivo: CYPE INGENIEROS, S.A.
- Formato: FIEBDC-3/2002
- Ámbito geográfico: Perú
- Divisa: PEN
- Costes indirectos: 3.00 %
- Gastos generales: 13.00 %
- Beneficio industrial: 6.00 %
- IVA: 18.00 %

## U Urbanización interior del terreno

### UR Riego

#### URE Equipos

**URE010** Ud Acceso de riego.
Acceso de riego tipo bayoneta, de bronce, conexión de 3/4" de diámetro, con tapa, enterrada. Incluso accesorios de conexión a la tubería de abastecimiento y distribución.
Incluye: Instalación en el terreno y conexión hidráulica a la tubería de abastecimiento y distribución. Relleno de la zanja. Limpieza hidráulica de la unidad.
Criterio de medición de proyecto: Número de unidades previstas, según documentación gráfica de Proyecto.
Criterio de medición de obra: Se medirá el número de unidades realmente ejecutadas según especificaciones de Proyecto.

| Código | Ud | Descripción | Rendimiento | Precio | Importe |
|---|---|---|---|---|---|
| mt48wwg115e | Ud | Acceso de riego tipo bayoneta, de bronce, conexión de 3/4" de diámetro, con tapa. (material) | 1.000 | 191.37 | 191.37 |
| mt37tpj023cb | Ud | Collarín de toma de PP con dos tornillos, para tubo de 32 mm de diámetro exterior, con toma para conexión roscada de 3/4" de diámetro, PN=16 atm, con juntas elásticas de EPDM, según ISO 15874-3. (material) | 1.000 | 9.66 | 9.66 |
| mt37tpa030aa | m | Tubo de polietileno PE 40 de color negro con bandas de color azul, de 20 mm de diámetro exterior y 2,8 mm de espesor, PN=10 atm. (material) | 1.000 | 3.98 | 3.98 |
| mo008 | h | Operario plomero. (mano de obra) | 0.268 | 32.15 | 8.62 |
| mo107 | h | Oficial plomero. (mano de obra) | 0.268 | 21.68 | 5.81 |
| % | % | Herramientas | 2 % | 219.44 | 4.39 |
|  |  | Costes directos |  |  | 223.83 |
