# Inundador

- Propiedad del archivo: CYPE INGENIEROS, S.A.
- Formato: FIEBDC-3/2002
- Ámbito geográfico: Perú
- Divisa: PEN
- Costes indirectos: 3.00 %
- Gastos generales: 13.00 %
- Beneficio industrial: 6.00 %
- IVA: 18.00 %

## U Urbanización interior del terreno

### UR Riego

#### URE Equipos

**URE030** Ud Inundador.
Inundador aéreo, de 1/2" de diámetro, formado por tobera inundadora, de latón, adaptador de tobera y tubo de acero galvanizado. Incluso accesorios de conexión a la tubería de abastecimiento y distribución.
Incluye: Instalación en el terreno y conexión hidráulica a la tubería de abastecimiento y distribución. Limpieza hidráulica de la unidad. Ajuste del caudal de agua.
Criterio de medición de proyecto: Número de unidades previstas, según documentación gráfica de Proyecto.
Criterio de medición de obra: Se medirá el número de unidades realmente ejecutadas según especificaciones de Proyecto.

| Código | Ud | Descripción | Rendimiento | Precio | Importe |
|---|---|---|---|---|---|
| mt48wwg210a | Ud | Tubo de acero galvanizado, de 1 m de longitud, conexión de 1/2" de diámetro. (material) | 1.000 | 20.78 | 20.78 |
| mt48wwg220a | Ud | Adaptador para tobera, de ABS, conexión de 1/2" de diámetro. (material) | 1.000 | 5.96 | 5.96 |
| mt48inu010a | Ud | Tobera inundadora, de latón, conexión de 1/2" de diámetro. (material) | 1.000 | 11.71 | 11.71 |
| mt37tpj023ca | Ud | Collarín de toma de PP con dos tornillos, para tubo de 32 mm de diámetro exterior, con toma para conexión roscada de 1/2" de diámetro, PN=16 atm, con juntas elásticas de EPDM, según ISO 15874-3. (material) | 1.000 | 9.58 | 9.58 |
| mo008 | h | Operario plomero. (mano de obra) | 0.134 | 32.15 | 4.31 |
| mo107 | h | Oficial plomero. (mano de obra) | 0.134 | 21.68 | 2.91 |
| % | % | Herramientas | 2 % | 55.25 | 1.11 |
|  |  | Costes directos |  |  | 56.36 |
