# Cuneta

- Propiedad del archivo: CYPE INGENIEROS, S.A.
- Formato: FIEBDC-3/2002
- Ámbito geográfico: Perú
- Divisa: PEN
- Costes indirectos: 3.00 %
- Gastos generales: 13.00 %
- Beneficio industrial: 6.00 %
- IVA: 18.00 %

## U Urbanización interior del terreno

### UX Pistas y veredas

#### UXB Sardineles

**UXB030** m Cuneta.
Cuneta formada por piezas prefabricadas de concreto bicapa, 8/6,5x50x50 cm, rejuntadas con mortero de cemento, confeccionado en obra, dosificación 1:6, sobre base de concreto simple f'c=210 kg/cm² (21 MPa), no expuesto a ciclos de congelamiento y deshielo, exposición a sulfatos insignificante, sin requerimiento de permeabilidad, no expuesto a cloruros, tamaño máximo del agregado 20 mm, consistencia plástica de 20 cm de espesor, vaciado desde camión, extendido y vibrado manual con regla vibrante de 3 m, con acabado maestreado, según pendientes del proyecto y colocado sobre explanada con índice CBR > 5 (California Bearing Ratio), no incluida en este precio. Incluso limpieza. Completamente terminada, sin incluir la excavación.
Incluye: Vaciado y extendido del concreto. Colocación de las piezas. Relleno de juntas con mortero. Asentado y nivelación.
Criterio de medición de proyecto: Longitud medida según documentación gráfica de Proyecto.
Criterio de medición de obra: Se medirá la longitud realmente ejecutada según especificaciones de Proyecto.

| Código | Ud | Descripción | Rendimiento | Precio | Importe |
|---|---|---|---|---|---|
| mt10hmf055akc | m³ | Concreto simple f'c=210 kg/cm² (21 MPa), no expuesto a ciclos de congelamiento y deshielo, exposición a sulfatos insignificante, sin requerimiento de permeabilidad, no expuesto a cloruros, tamaño máximo del agregado 19 mm, consistencia plástica, premezclado en planta, según el Reglamento Nacional de Edificaciones NTE E.060. (material) | 0.200 | 234.46 | 46.89 |
| mt08aaa010a | m³ | Agua. (material) | 0.006 | 4.68 | 0.03 |
| mt01arg005a | t | Arena de cantera, para mortero preparado en obra. (material) | 0.018 | 62.49 | 1.12 |
| mt08cem000b | kg | Cemento gris en sacos. (material) | 2.750 | 0.47 | 1.29 |
| mt11cun120a | Ud | Pieza prefabricada de concreto bicapa para cuneta, 8/6,5x50x50 cm. (material) | 2.100 | 9.70 | 20.37 |
| mq04dua020b | h | Dumper de descarga frontal de 2 t de carga útil. (maquinaria) | 0.037 | 31.45 | 1.16 |
| mq06vib020 | h | Regla vibrante de 3 m. (maquinaria) | 0.104 | 15.84 | 1.65 |
| mq06hor010 | h | Mezcladora de concreto eléctrica con una capacidad de amasado de 160 l. (maquinaria) | 0.009 | 10.45 | 0.09 |
| op00amo010 |  | Amoladora o radial. | 1.000 | 0.00 | 0.00 |
| mo041 | h | Operario de construcción de obra civil. (mano de obra) | 0.509 | 31.48 | 16.02 |
| mo087 | h | Oficial de construcción de obra civil. (mano de obra) | 1.043 | 21.86 | 22.80 |
| % | % | Herramientas | 2 % | 111.42 | 2.23 |
|  |  | Costes directos |  |  | 113.65 |
