# Reparación de vereda o pavimento en áreas públicas, con mortero a base de cemento

- Propiedad del archivo: CYPE INGENIEROS, S.A.
- Formato: FIEBDC-3/2002
- Ámbito geográfico: Perú
- Divisa: PEN
- Costes indirectos: 3.00 %
- Gastos generales: 13.00 %
- Beneficio industrial: 6.00 %
- IVA: 18.00 %

## U Urbanización interior del terreno

### UY Reparaciones

#### UYP Áreas públicas

**UYP010** m² Reparación de vereda o pavimento en áreas públicas, con mortero a base de cemento.
Reparación de vereda o pavimento en áreas públicas, de superficie horizontal, con mortero fluido, de fraguado rápido, color negro, con una resistencia a compresión a 28 días mayor o igual a 55 N/mm² y un módulo de elasticidad mayor o igual a 25000 N/mm², Euroclase A1 de reacción al fuego, aplicado manualmente, en capa de 50 mm de espesor medio.
Incluye: Humectación de la superficie soporte. Preparación de la mezcla. Aplicación del producto. Curado.
Criterio de medición de proyecto: Superficie medida según documentación gráfica de Proyecto.
Criterio de medición de obra: Se medirá la superficie realmente ejecutada según especificaciones de Proyecto.

| Código | Ud | Descripción | Rendimiento | Precio | Importe |
|---|---|---|---|---|---|
| mt09rem090k | kg | Mortero fluido, de fraguado rápido, color negro, con una resistencia a compresión a 28 días mayor o igual a 55 N/mm² y un módulo de elasticidad mayor o igual a 25000 N/mm², Euroclase A1 de reacción al fuego. (material) | 100.000 | 3.51 | 351.00 |
| mt08aaa010a | m³ | Agua. (material) | 0.010 | 4.68 | 0.05 |
| mo041 | h | Operario de construcción de obra civil. (mano de obra) | 0.777 | 31.48 | 24.46 |
| mo087 | h | Oficial de construcción de obra civil. (mano de obra) | 0.777 | 21.86 | 16.99 |
| % | % | Herramientas | 2 % | 392.50 | 7.85 |
|  |  | Costes directos |  |  | 400.35 |
