# Ensayo no destructivo: ultrasonidos

- Propiedad del archivo: CYPE INGENIEROS, S.A.
- Formato: FIEBDC-3/2002
- Ámbito geográfico: Perú
- Divisa: PEN
- Costes indirectos: 3.00 %
- Gastos generales: 13.00 %
- Beneficio industrial: 6.00 %
- IVA: 18.00 %

## X Control de calidad y ensayos

### XE Estructuras de concreto

#### XEI Ensayos informativos

**XEI120** Ud Ensayo no destructivo: ultrasonidos.
Ensayo no destructivo consistente en la determinación de la velocidad de propagación de los impulsos ultrasónicos en viga existente, mediante el uso de ultrasonidos, midiendo el tiempo de recorrido de una onda ultrasónica dentro del concreto, entre un emisor y un receptor colocados sobre su superficie, para obtener la calidad y la homogeneidad del concreto endurecido. Incluso desplazamiento a obra.
Incluye: Desplazamiento a obra. Realización del ensayo.
Criterio de medición de proyecto: Número de unidades previstas, según documentación gráfica de Proyecto.

| Código | Ud | Descripción | Rendimiento | Precio | Importe |
|---|---|---|---|---|---|
| mt49hpa070d | Ud | Ensayo para determinar la velocidad de propagación de los impulsos ultrasónicos en una viga, mediante el uso de ultrasonidos, incluso desplazamiento a obra. (material) | 1.000 | 33.19 | 33.19 |
| % | % | Herramientas | 2 % | 33.19 | 0.66 |
|  |  | Costes directos |  |  | 33.85 |
