# Ensayo ultrasónico de pilotes

- Propiedad del archivo: CYPE INGENIEROS, S.A.
- Formato: FIEBDC-3/2002
- Ámbito geográfico: Perú
- Divisa: PEN
- Costes indirectos: 3.00 %
- Gastos generales: 13.00 %
- Beneficio industrial: 6.00 %
- IVA: 18.00 %

## X Control de calidad y ensayos

### XI Cimentaciones

#### XIP Pilotes

**XIP020** Ud Ensayo ultrasónico de pilotes.
Ensayo ultrasónico a realizar en obra, sobre un pilote de entre 120 y 150 cm de diámetro, para la determinación de su integridad estructural según ASTM D6760. Incluso instrumentación previa con cuatro tubos de acero, seis diagrafías, desplazamiento a obra e informe de resultados.
Incluye: Desplazamiento a obra. Realización de ensayos. Redacción de informe de los resultados de los ensayos realizados.
Criterio de medición de proyecto: Ensayo a realizar, según documentación del Plan de control de calidad.

| Código | Ud | Descripción | Rendimiento | Precio | Importe |
|---|---|---|---|---|---|
| mt49pil020c | Ud | Ensayo ultrasónico para comprobar la integridad estructural de un pilote de entre 120 y 150 cm de diámetro según ASTM D6760, incluso instrumentación previa con cuatro tubos de acero, seis diagrafías, desplazamiento a obra e informe de resultados. (material) | 1.000 | 1547.13 | 1547.13 |
| % | % | Herramientas | 2 % | 1547.13 | 30.94 |
|  |  | Costes directos |  |  | 1578.07 |
