# Ensayo de ladrillos de concreto

- Propiedad del archivo: CYPE INGENIEROS, S.A.
- Formato: FIEBDC-3/2002
- Ámbito geográfico: Perú
- Divisa: PEN
- Costes indirectos: 3.00 %
- Gastos generales: 13.00 %
- Beneficio industrial: 6.00 %
- IVA: 18.00 %

## X Control de calidad y ensayos

### XP Prefabricados de concreto

#### XPL Ladrillos

**XPL010** Ud Ensayo de ladrillos de concreto.
Ensayos a realizar en laboratorio acreditado en el área técnica correspondiente, sobre una muestra de ladrillo de concreto, tomada en obra, para la determinación de las siguientes características: dimensiones y comprobación de la forma y. Incluso desplazamiento a obra e informe de resultados.
Incluye: Desplazamiento a obra. Toma de muestras. Realización de ensayos. Redacción de informe de los resultados de los ensayos realizados.
Criterio de medición de proyecto: Ensayo a realizar, según documentación del Plan de control de calidad.

| Código | Ud | Descripción | Rendimiento | Precio | Importe |
|---|---|---|---|---|---|
| mt49des010 | Ud | Repercusión de desplazamiento a obra para la toma de muestras. (material) | 1.000 | 2.36 | 2.36 |
| mt49lho010 | Ud | Toma en obra de muestras de ladrillos de concreto, cuyo peso no exceda de 50 kg. (material) | 1.000 | 98.26 | 98.26 |
| mt49lho090 | Ud | Ensayo para determinar las dimensiones y comprobación de la forma de una muestra de ladrillos de concreto,. (material) | 1.000 | 175.17 | 175.17 |
| mt49lho020 | Ud | Informe de resultados de los ensayos realizados sobre una muestra de ladrillos de concreto. (material) | 1.000 | 307.35 | 307.35 |
| % | % | Herramientas | 2 % | 583.14 | 11.66 |
|  |  | Costes directos |  |  | 594.80 |
