# Línea de anclaje vertical temporal, de cable de acero, con dispositivo anticaídas deslizante

- Propiedad del archivo: CYPE INGENIEROS, S.A.
- Formato: FIEBDC-3/2002
- Ámbito geográfico: Perú
- Divisa: PEN
- Costes indirectos: 3.00 %
- Gastos generales: 13.00 %
- Beneficio industrial: 6.00 %
- IVA: 18.00 %

## Y Seguridad y salud

### YC Sistemas de protección colectiva

#### YCL Líneas y dispositivos de anclaje

**YCL170** Ud Línea de anclaje vertical temporal, de cable de acero, con dispositivo anticaídas deslizante.
Suministro, colocación y desmontaje de línea de anclaje vertical temporal, de cable de acero, con dispositivo anticaídas deslizante, de 10 m de longitud, para asegurar hasta un operario, compuesta por 2 placas de anclaje y 1 línea de anclaje flexible, formada por 1 dispositivo anticaídas deslizante; 2 conectores básicos (clase B); 1 tensor con mecanismo de bloqueo antirretorno; conjunto de un sujetacables y un terminal manual de acero inoxidable; y 10 m de cable, de acero galvanizado, de 8 mm de diámetro, compuesto por 7 cordones de 19 hilos, con prensado terminal con casquillo de cobre y guardacable en un extremo, amortizable en 3 usos. Incluso elementos para fijación mecánica a paramento de las placas de anclaje.
Criterio de medición de proyecto: Número de unidades previstas, según Estudio o Estudio Básico de Seguridad y Salud.
Criterio de medición de obra: Se medirá el número de unidades realmente colocadas según especificaciones de Estudio o Estudio Básico de Seguridad y Salud.

| Código | Ud | Descripción | Rendimiento | Precio | Importe |
|---|---|---|---|---|---|
| mt50spl305 | Ud | Placa de anclaje de acero galvanizado, para fijación mecánica a paramento. (material) | 2.000 | 105.33 | 210.66 |
| mt50spl005 | Ud | Fijación compuesta por tarugo químico, arandela y tornillo de acero inoxidable de 12 mm de diámetro y 80 mm de longitud. (material) | 8.000 | 21.51 | 172.08 |
| mt50spl400b | Ud | Línea de anclaje flexible, formada por 1 dispositivo anticaídas deslizante, EPI de categoría III, y; 2 conectores básicos (clase B), EPI de categoría III; 1 tensor con mecanismo de bloqueo antirretorno; conjunto de un sujetacables y un terminal manual de acero inoxidable; y 10 m de cable, de acero galvanizado, de 8 mm de diámetro, compuesto por 7 cordones de 19 hilos, con prensado terminal con casquillo de cobre y guardacable en un extremo, amortizable en 3 usos. (material) | 0.330 | 1229.58 | 405.76 |
| mo119 | h | Oficial 1ª Seguridad y Salud. (mano de obra) | 0.570 | 31.29 | 17.84 |
| mo120 | h | Peón Seguridad y Salud. (mano de obra) | 1.711 | 20.92 | 35.79 |
| % | % | Herramientas | 2 % | 842.13 | 16.84 |
|  |  | Costes directos |  |  | 858.97 |
