# Construcción de caseta provisional para aseos

- Propiedad del archivo: CYPE INGENIEROS, S.A.
- Formato: FIEBDC-3/2002
- Ámbito geográfico: Perú
- Divisa: PEN
- Costes indirectos: 3.00 %
- Gastos generales: 13.00 %
- Beneficio industrial: 6.00 %
- IVA: 18.00 %

## Y Seguridad y salud

### YP Instalaciones provisionales de higiene y bienestar

#### YPC Casetas (alquiler/construcción/adaptación de locales)

**YPC080** m² Construcción de caseta provisional para aseos.
Ejecución, desmontaje y demolición posterior de caseta provisional para aseos en obra, compuesta por: cimentación de concreto, falso piso sobre contrapiso pobre de piedra, cerramiento de bloque de concreto, sin revestir, con hoja interior de ladrillo cerámico hueco, techo de panel sándwich sobre perfiles metálicos, aislamiento térmico, distribución interior, instalaciones sanitarias, saneamiento y electricidad, revestimiento de terrazo en suelos, enchape en paredes, aparatos sanitarios, cielo raso de placas de escayola, puertas de madera pintadas y ventanas de aluminio, con luna y rejas.
Criterio de valoración económica: El precio incluye las ayudas de albañilería.
Incluye: Preparación del terreno. Excavación de pozos y zanjas. Vaciado de la cimentación. Formación del falso piso. Ejecución del cerramiento. Ejecución del techo sobre perfiles. Colocación del aislamiento térmico. Ejecución de la distribución interior. Revestimiento de suelos y paredes. Colocación del cielo raso de placas. Colocación de la carpintería. Conexión a las instalaciones de la propia obra. Desconexión de las instalaciones. Demolición del conjunto. Fragmentación de los escombros en piezas manejables. Retirada y acopio de escombros. Limpieza de los restos de obra. Carga manual de escombros sobre camión o contenedor.
Criterio de medición de proyecto: Superficie medida según Estudio o Estudio Básico de Seguridad y Salud.
Criterio de medición de obra: Se medirá la superficie realmente ejecutada según especificaciones de Estudio o Estudio Básico de Seguridad y Salud.

| Código | Ud | Descripción | Rendimiento | Precio | Importe |
|---|---|---|---|---|---|
| mt50cac010a | m² | Construcción de caseta provisional de obra para aseos, compuesta por: cimentación de concreto armado; falso piso de concreto sobre contrapiso pobre de piedra; cerramiento de bloque de concreto, sin revestir, con hoja interior de ladrillo cerámico hueco; techo de panel sándwich compuesto de planchas de acero con aislamiento incorporado, sobre perfiles metálicos; aislamiento térmico; distribución interior con ladrillo cerámico hueco doble; instalaciones sanitarias, saneamiento y electricidad y fuerza con toma exterior a 230 V; revestimiento de terrazo en suelos; enchape en paredes; aparatos sanitarios (inodoro, plato de ducha y lavatorio); cielo raso de placas de escayola; puertas de madera enrasadas y pintadas y ventanas corredizas de aluminio natural, con luna de 6 mm y rejas. (material) | 1.000 | 1309.65 | 1309.65 |
| % | % | Herramientas | 2 % | 1309.65 | 26.19 |
|  |  | Costes directos |  |  | 1335.84 |
