# Cinta bicolor

- Propiedad del archivo: CYPE INGENIEROS, S.A.
- Formato: FIEBDC-3/2002
- Ámbito geográfico: Perú
- Divisa: PEN
- Costes indirectos: 3.00 %
- Gastos generales: 13.00 %
- Beneficio industrial: 6.00 %
- IVA: 18.00 %

## Y Seguridad y salud

### YS Señalización provisional de obras

#### YSB Balizamiento

**YSB050** m Cinta bicolor.
Suministro, colocación y desmontaje de cinta adhesiva y reflectante para balizamiento, de material plástico, de 10 cm de anchura y 0,1 mm de espesor, impresa en franjas de color amarillo y negro.
Criterio de medición de proyecto: Longitud medida según Estudio o Estudio Básico de Seguridad y Salud.
Criterio de medición de obra: Se medirá la longitud realmente montada según especificaciones de Estudio o Estudio Básico de Seguridad y Salud.

| Código | Ud | Descripción | Rendimiento | Precio | Importe |
|---|---|---|---|---|---|
| mt50bal010l | m | Cinta adhesiva y reflectante para balizamiento, de material plástico, de 10 cm de anchura y 0,1 mm de espesor, impresa en franjas de color amarillo y negro. (material) | 1.050 | 13.81 | 14.50 |
| mo120 | h | Peón Seguridad y Salud. (mano de obra) | 0.072 | 20.92 | 1.51 |
| % | % | Herramientas | 2 % | 16.01 | 0.32 |
|  |  | Costes directos |  |  | 16.33 |
