# Marca vial longitudinal

- Propiedad del archivo: CYPE INGENIEROS, S.A.
- Formato: FIEBDC-3/2002
- Ámbito geográfico: Perú
- Divisa: PEN
- Costes indirectos: 3.00 %
- Gastos generales: 13.00 %
- Beneficio industrial: 6.00 %
- IVA: 18.00 %

## Y Seguridad y salud

### YS Señalización provisional de obras

#### YSH Señalización horizontal

**YSH010** m Marca vial longitudinal.
Aplicación manual de pintura alcídica color amarillo, para marca vial longitudinal continua, de 20 cm de anchura, para bordes de calzada.
Incluye: Premarcaje. Aplicación manual de la mezcla.
Criterio de medición de proyecto: Longitud medida según Estudio o Estudio Básico de Seguridad y Salud.
Criterio de medición de obra: Se medirá, a cinta corrida, la longitud realmente ejecutada según especificaciones de Estudio o Estudio Básico de Seguridad y Salud.

| Código | Ud | Descripción | Rendimiento | Precio | Importe |
|---|---|---|---|---|---|
| mt27mvh030b | kg | Pintura alcídica color amarillo. (material) | 0.058 | 11.17 | 0.65 |
| mo119 | h | Oficial 1ª Seguridad y Salud. (mano de obra) | 0.031 | 31.29 | 0.97 |
| mo120 | h | Peón Seguridad y Salud. (mano de obra) | 0.016 | 20.92 | 0.33 |
| % | % | Herramientas | 2 % | 1.95 | 0.04 |
|  |  | Costes directos |  |  | 1.99 |
