# Protección de elementos de fachada

- Propiedad del archivo: CYPE Ingenieros S.A.
- Formato: FIEBDC-3/2016
- Programa: Generador de precios de la construcción. CYPE Ingenieros, S.A.
- Fecha: 25/10/2024
- Ámbito geográfico: Perú
- Divisa: PEN
- Costes indirectos: 3 %
- Gastos generales: 13 %
- Beneficio industrial: 6 %
- IVA: 18 %

## 0 Trabajos preliminares

### 0C Protecciones provisionales

#### 0CF Fachadas

**0CF020** Ud Protección de elementos de fachada.
Protección mediante lonas, láminas de polietileno y tableros de madera, de huecos, carpinterías, persianas, cajones de persianas y todos aquellos elementos situados en la fachada, que pudieran verse afectados mientras duren de los trabajos de rehabilitación o reforma. Incluso posterior retirada de las protecciones, limpieza, acopio, recogida y carga manual sobre camión o contenedor.
Incluye: Colocación de la protección. Retirada de la protección y carga sobre contenedor.
Criterio de medición de proyecto: Número de unidades previstas, según documentación gráfica de Proyecto.
Criterio de medición de obra: Se medirá el número de unidades realmente ejecutadas según especificaciones de Proyecto.

| Código | Ud | Descripción | Rendimiento | Precio | Importe |
|---|---|---|---|---|---|
| mt32war020 | m² | Lámina de polietileno transparente, de 0,2 mm de espesor. (material) | 200 | 0.61 | 122.000 |
| mt32war030 | m | Cinta plástica autoadhesiva. (material) | 200 | 0.14 | 28.000 |
| mt08eft010a | m² | Tablero aglomerado hidrófugo, de 19 mm de espesor. (material) | 40 | 35.89 | 1435.600 |
| mt32war060 | m² | Lona impermeable de protección, de polietileno, con malla de refuerzo y cuerda perimetral de poliamida para el ajuste de la lona. (material) | 200 | 16.2 | 3240.000 |
| mo113 | h | Peón de construcción. (mano de obra) | 27.198 | 21.05 | 572.518 |
| % | % | Herramientas | 2 % | 5398.118 | 107.962 |
|  |  | Costes directos |  |  | 5506.080 |

Residuos:
- colocación: mt32war020 Lámina de polietileno transparente, de 0,2 mm de espesor; factor de residuo 0.06
- colocación: mt08eft010a Tablero aglomerado hidrófugo, de 19 mm de espesor; factor de residuo 1
- colocación: mt32war060; factor de residuo 0.07
- demolición: ruo170201 Madera. (componente de residuo); rendimiento 104.5 kg; Código LER 17 02 01; Masa del elemento 1 kg; Volumen 0.000909 m3
- demolición: ruo170203 Plástico. (componente de residuo); rendimiento 97 kg; Código LER 17 02 03; Masa del elemento 1 kg; Volumen 0.001667 m3

## Recursos

**mt32war020** m² Lámina de polietileno transparente, de 0,2 mm de espesor
Datos técnicos: Coste energético 27.540 MJ; Emisión de CO2 1.010 kg; Código LER 17 06 04; Masa del elemento 0.184 kg; Volumen 0.000307 m3
Residuos:
- embalaje: re170203 Plástico. (componente de residuo); rendimiento 0.024 kg; Código LER 17 02 03; Masa del elemento 1 kg; Volumen 0.001667 m3

**mt08eft010a** m² Tablero aglomerado hidrófugo, de 19 mm de espesor
Datos técnicos: Coste energético 428.419 MJ; Emisión de CO2 5.464 kg; Código LER 17 02 01; Masa del elemento 13.01 kg; Volumen 0.011827 m3

**mt32war060** m² Lona impermeable de protección
Datos técnicos: Coste energético 33.908 MJ; Emisión de CO2 1.684 kg; Código LER 17 02 03; Masa del elemento 0.3 kg; Volumen 0.0005 m3
Residuos:
- embalaje: re170203 Plástico; rendimiento 0.05 kg
