# Protección de suelos

- Propiedad del archivo: CYPE Ingenieros S.A.
- Formato: FIEBDC-3/2016
- Programa: Generador de precios de la construcción. CYPE Ingenieros, S.A.
- Fecha: 25/10/2024
- Ámbito geográfico: Perú
- Divisa: PEN
- Costes indirectos: 3 %
- Gastos generales: 13 %
- Beneficio industrial: 6 %
- IVA: 18 %

## 0 Trabajos preliminares

### 0C Protecciones provisionales

#### 0CS Pavimentos y escaleras

**0CS010** m² Protección de suelos.
Suministro y colocación de lámina de plástico sobre la que se coloca una capa de cartón rizado fijado lateralmente en todo el perímetro, sobre el solado de moqueta, madera, piedra natural u otro material, para protegerlo frente a la suciedad y el polvo generados durante los trabajos de rehabilitación o reforma. Incluso vigilancia y mantenimiento de la protección mientras duren los trabajos, fijación de la protección en todas las juntas con cinta adhesiva, posterior retirada, recogida y carga manual sobre camión o contenedor.
Incluye: Colocación de la protección. Retirada de la protección y carga sobre contenedor.
Criterio de medición de proyecto: Superficie medida según documentación gráfica de Proyecto.
Criterio de medición de obra: Se medirá la superficie realmente ejecutada según especificaciones de Proyecto.

| Código | Ud | Descripción | Rendimiento | Precio | Importe |
|---|---|---|---|---|---|
| mt32war020 | m² | Lámina de polietileno transparente, de 0,2 mm de espesor. (material) | 1.05 | 0.61 | 0.641 |
| mt32war040 | m² | Cartón rizado para embalaje. (material) | 1.05 | 1.21 | 1.271 |
| mt32war030 | m | Cinta plástica autoadhesiva. (material) | 0.5 | 0.14 | 0.070 |
| mo112 | h | Peón especializado de construcción. (mano de obra) | 0.029 | 21.39 | 0.620 |
| % | % | Herramientas | 2 % | 2.602 | 0.052 |
|  |  | Costes directos |  |  | 2.654 |

Residuos:
- colocación: mt32war020 Lámina de polietileno transparente, de 0,2 mm de espesor; factor de residuo 0.06
- colocación: mt32war040 Cartón rizado para embalaje; factor de residuo 0.022
- demolición: ruo150101 Envases de papel y cartón. (componente de residuo); rendimiento 0.473 kg; Código LER 15 01 01; Masa del elemento 1 kg; Volumen 0.001333 m3
- demolición: ruo170203 Plástico. (componente de residuo); rendimiento 0.194 kg; Código LER 17 02 03; Masa del elemento 1 kg; Volumen 0.001667 m3

## Recursos

**mt32war020** m² Lámina de polietileno transparente, de 0,2 mm de espesor
Datos técnicos: Coste energético 27.540 MJ; Emisión de CO2 1.010 kg; Código LER 17 06 04; Masa del elemento 0.184 kg; Volumen 0.000307 m3
Residuos:
- embalaje: re170203 Plástico. (componente de residuo); rendimiento 0.024 kg; Código LER 17 02 03; Masa del elemento 1 kg; Volumen 0.001667 m3

**mt32war040** m² Cartón rizado para embalaje
Datos técnicos: Coste energético 0.243 MJ; Emisión de CO2 0.383 kg; Código LER 15 01 01; Masa del elemento 0.45 kg; Volumen 0.0006 m3
