# Informe técnico

- Propiedad del archivo: CYPE Ingenieros S.A.
- Formato: FIEBDC-3/2016
- Programa: Generador de precios de la construcción. CYPE Ingenieros, S.A.
- Fecha: 03/04/2024
- Ámbito geográfico: Perú
- Divisa: PEN
- Costes indirectos: 3 %
- Gastos generales: 13 %
- Beneficio industrial: 6 %
- IVA: 18 %

## 0 Trabajos preliminares

### 0E Toma de muestras y ensayos para estudio de patologías

#### 0ED Ensayos e inspecciones de elementos estructurales

**0ED100** Ud Informe técnico.
Informe técnico sobre los resultados obtenidos en los ensayos realizados por laboratorio acreditado en el área técnica correspondiente en columnas de concreto. Incluso desplazamiento a obra y recogida de datos.
Incluye: Desplazamiento a obra. Recogida de datos. Realización del informe.
Criterio de medición de proyecto: Número de unidades previstas, según documentación gráfica de Proyecto.
Criterio de medición de obra: Se medirá el número de unidades realmente ejecutadas según especificaciones de Proyecto.

| Código | Ud | Descripción | Rendimiento | Precio | Importe |
|---|---|---|---|---|---|
| mt49tei020b | Ud | Informe técnico sobre los resultados obtenidos en los ensayos realizados por laboratorio acreditado en el área técnica correspondiente en columnas de concreto. (material) | 1 | 552.85 | 552.850 |
| % | % | Herramientas | 2 % | 552.850 | 11.057 |
|  |  | Costes directos |  |  | 563.907 |
