# Registro arqueológico

- Propiedad del archivo: CYPE Ingenieros S.A.
- Formato: FIEBDC-3/2016
- Programa: Generador de precios de la construcción. CYPE Ingenieros, S.A.
- Fecha: 25/10/2024
- Ámbito geográfico: Perú
- Divisa: PEN
- Costes indirectos: 3 %
- Gastos generales: 13 %
- Beneficio industrial: 6 %
- IVA: 18 %

## 0 Trabajos preliminares

### 0G Trabajos arqueológicos

#### 0GD Documentación de la intervención arqueológica

**0GD060** Ud Registro arqueológico.
Registro arqueológico exhaustivo, realizado por arqueólogo, con código de fases y tipos de unidades estratigráficas, utilizado en sitio arqueológico. Incluso fichas de registro de unidades estratigráficas, fichas de inventario de elementos arquitectónicos, etc.
Incluye: Inspección visual y toma de datos. Redacción del informe técnico.
Criterio de medición de proyecto: Número de unidades previstas, según documentación gráfica de Proyecto.
Criterio de medición de obra: Se medirá el número de unidades realmente ejecutadas según especificaciones de Proyecto.

| Código | Ud | Descripción | Rendimiento | Precio | Importe |
|---|---|---|---|---|---|
| mo000 | h | arqueólogo. (mano de obra) | 39.473 | 45.8 | 1807.863 |
| % | % | Herramientas | 2 % | 1807.863 | 36.157 |
|  |  | Costes directos |  |  | 1844.020 |
