# Excavación en sitio arqueológico

- Propiedad del archivo: CYPE Ingenieros S.A.
- Formato: FIEBDC-3/2016
- Programa: Generador de precios de la construcción. CYPE Ingenieros, S.A.
- Fecha: 03/04/2024
- Ámbito geográfico: Perú
- Divisa: PEN
- Costes indirectos: 3 %
- Gastos generales: 13 %
- Beneficio industrial: 6 %
- IVA: 18 %

## 0 Trabajos preliminares

### 0G Trabajos arqueológicos

#### 0GE Excavaciones arqueológicas y transportes

**0GE020** m³ Excavación en sitio arqueológico.
Excavación arqueológica para vaciado de terreno inestable, realizada con medios manuales, que tiene como fin el desalojo volumétrico de espacios originales anegados con depósitos de diferentes orígenes, con posible aparición de materiales arqueológicos entre 1,5 y 2,5 m de profundidad, ejecutada por bataches y con seguimiento arqueológico a pie de obra. Incluso carga de tierras y materiales arqueológicos encontrados, y transporte con medios manuales, a punto de inspección arqueológica, para tratamiento de los mismos.
Incluye: Replanteo en el terreno. Situación de los puntos arqueológicos. Excavación y extracción de los materiales arqueológicos y de las tierras. Carga a camión de las tierras excavadas.
Criterio de medición de proyecto: Volumen medido según documentación gráfica de Proyecto.
Criterio de medición de obra: Se medirá el volumen realmente excavado según especificaciones de Proyecto.

| Código | Ud | Descripción | Rendimiento | Precio | Importe |
|---|---|---|---|---|---|
| mo000 | h | arqueólogo. (mano de obra) | 1.466 | 45.53 | 66.747 |
| mo057 | h | Asistente arqueólogo. (mano de obra) | 2.933 | 27.45 | 80.511 |
| mo112 | h | Peón especializado de construcción. (mano de obra) | 16.717 | 21.26 | 355.403 |
| % | % | Herramientas | 2 % | 502.661 | 10.053 |
|  |  | Costes directos |  |  | 512.714 |
