# Carga y transporte manual de materiales arqueológicos

- Propiedad del archivo: CYPE Ingenieros S.A.
- Formato: FIEBDC-3/2016
- Programa: Generador de precios de la construcción. CYPE Ingenieros, S.A.
- Fecha: 25/10/2024
- Ámbito geográfico: Perú
- Divisa: PEN
- Costes indirectos: 3 %
- Gastos generales: 13 %
- Beneficio industrial: 6 %
- IVA: 18 %

## 0 Trabajos preliminares

### 0G Trabajos arqueológicos

#### 0GE Excavaciones arqueológicas y transportes

**0GE060** m³ Carga y transporte manual de materiales arqueológicos.
Carga y transporte manual de los materiales arqueológicos encontrados durante el desarrollo de las excavaciones arqueológicas, desde el punto de inspección arqueológica, donde se encuentran depositados, hasta su punto de acopio dentro del propio yacimiento, para su posterior recogida y transporte hasta el punto de almacenamiento.
Criterio de valoración económica: El precio no incluye el transporte.
Incluye: Carga sobre camión de los materiales arqueológicos. Transporte y descarga. Acopio en la zona designada.
Criterio de medición de proyecto: Volumen medido según documentación gráfica de Proyecto.
Criterio de medición de obra: Se medirá, incluyendo el esponjamiento, el volumen de restos realmente transportado según especificaciones de Proyecto.

| Código | Ud | Descripción | Rendimiento | Precio | Importe |
|---|---|---|---|---|---|
| mo112 | h | Peón especializado de construcción. (mano de obra) | 2.493 | 21.39 | 53.325 |
| % | % | Herramientas | 2 % | 53.325 | 1.067 |
|  |  | Costes directos |  |  | 54.392 |
