# Transporte de plataforma elevadora

- Propiedad del archivo: CYPE Ingenieros S.A.
- Formato: FIEBDC-3/2016
- Programa: Generador de precios de la construcción. CYPE Ingenieros, S.A.
- Fecha: 03/04/2024
- Ámbito geográfico: Perú
- Divisa: PEN
- Costes indirectos: 3 %
- Gastos generales: 13 %
- Beneficio industrial: 6 %
- IVA: 18 %

## 0 Trabajos preliminares

### 0X Andamios y maquinaria de elevación

#### 0XP Plataformas elevadoras

**0XP020** Ud Transporte de plataforma elevadora.
Transporte a obra y retirada de plataforma elevadora de tijera, motor eléctrico, de 12 m de altura máxima de trabajo.
Criterio de medición de proyecto: Número de unidades previstas, según documentación gráfica de Proyecto.
Criterio de medición de obra: Se medirá el número de unidades realmente ejecutadas según especificaciones de Proyecto.

| Código | Ud | Descripción | Rendimiento | Precio | Importe |
|---|---|---|---|---|---|
| mq07ple020ed | Ud | Transporte a obra y retirada de plataforma elevadora de tijera, motor eléctrico, de 12 m de altura máxima de trabajo. (maquinaria) | 1.159 | 354.73 | 411.132 |
| % | % | Herramientas | 2 % | 411.132 | 8.223 |
|  |  | Costes directos |  |  | 419.355 |
