# Falso piso de concreto simple con cal

- Propiedad del archivo: CYPE Ingenieros S.A.
- Formato: FIEBDC-3/2016
- Programa: Generador de precios de la construcción. CYPE Ingenieros, S.A.
- Fecha: 03/04/2024
- Ámbito geográfico: Perú
- Divisa: PEN
- Costes indirectos: 3 %
- Gastos generales: 13 %
- Beneficio industrial: 6 %
- IVA: 18 %

## A Acondicionamiento del terreno

### AN Nivelación

#### ANS Falsos pisos

**ANS025** m² Falso piso de concreto simple con cal.
Falso piso de concreto simple de 10 cm de espesor, realizado con cal hidráulica natural, con resistencia a compresión de 5 a 15 N/mm², con una resistencia a compresión a 90 días mayor o igual a 11,5 Mpa (115 kg/cm²), preparado en obra y vaciado con medios manuales, extendido y vibrado manual mediante regla vibrante, sin tratamiento de su superficie; con juntas de retracción de 5 mm de espesor, mediante corte con disco de diamante. Incluso tablero de madera de 2 cm de espesor, para la ejecución de juntas de expansión.
Criterio de valoración económica: El precio no incluye la base del falso piso.
Incluye: Preparación de la superficie de apoyo del concreto. Replanteo de las juntas de construcción y de dilatación. Tendido de niveles mediante toques, maestras de concreto o reglas. Riego de la superficie base. Formación de juntas de construcción y de juntas perimetrales de dilatación. Preparación del concreto. Vaciado, extendido y vibrado del concreto. Curado del concreto. Replanteo de las juntas de retracción. Corte del concreto. Limpieza final de las juntas de retracción.
Criterio de medición de proyecto: Superficie medida según documentación gráfica de Proyecto.
Criterio de medición de obra: Se medirá la superficie realmente ejecutada según especificaciones de Proyecto, sin deducir la superficie ocupada por las columnas situados dentro de su perímetro.

| Código | Ud | Descripción | Rendimiento | Precio | Importe |
|---|---|---|---|---|---|
| mt08aaa010a | m³ | Agua. (material) | 0.026 | 4.66 | 0.121 |
| mt01arg008a | m³ | Arena, de tamaño máximo 0/3 mm. (material) | 0.043 | 57.69 | 2.481 |
| mt01arg008c | m³ | Arena, de tamaño máximo 3/8 mm. (material) | 0.043 | 72.42 | 3.114 |
| mt01arg008d | m³ | Gravilla, de tamaño máximo 8/16 mm. (material) | 0.057 | 81.78 | 4.661 |
| mt08cal020c | kg | Cal hidráulica natural con resistencia a compresión de 5 a 15 N/mm², en sacos. (material) | 50.164 | 2 | 100.328 |
| mt08ema050a | m³ | Madera para encofrar, de 22 mm de espesor. (material) | 0.001 | 1198.28 | 1.198 |
| mq06vib020 | h | Regla vibrante de 3 m. (maquinaria) | 0.097 | 15.76 | 1.529 |
| mq06cor020 | h | Equipo para corte de juntas en falsos pisos de concreto. (maquinaria) | 0.094 | 32.07 | 3.015 |
| mq06hor010 | h | Mezcladora de concreto eléctrica con una capacidad de amasado de 160 l. (maquinaria) | 0.073 | 10.4 | 0.759 |
| mo113 | h | Peón de construcción. (mano de obra) | 0.249 | 20.92 | 5.209 |
| mo112 | h | Peón especializado de construcción. (mano de obra) | 0.288 | 21.26 | 6.123 |
| mo020 | h | Operario de construcción. (mano de obra) | 0.088 | 31.29 | 2.754 |
| mo077 | h | Oficial de construcción. (mano de obra) | 0.044 | 21.72 | 0.956 |
| % | % | Herramientas | 2 % | 132.248 | 2.645 |
|  |  | Costes directos |  |  | 134.893 |

Residuos:
- colocación: mt01arg008a Arena, de tamaño máximo 0/3 mm; factor de residuo 0.00810101
- colocación: mt01arg008c Arena, de tamaño máximo 3/8 mm; factor de residuo 0.00748773
- colocación: mt01arg008d Gravilla, de tamaño máximo 8/16 mm; factor de residuo 0.00709812
- colocación: mt08cal020c Cal hidráulica natural con resistencia a compresión de 5 a 15 N/mm², en sacos; factor de residuo 0.021
- colocación: mt08ema050a Madera para encofrar, de 22 mm de espesor; factor de residuo 1

## Recursos

**mt08aaa010a** m³ Agua
Datos técnicos: Coste energético 60.000 MJ; Emisión de CO2 30.000 kg

**mt01arg008a** m³ Arena, de tamaño máximo 0/3 mm
Datos técnicos: Coste energético 146.250 MJ; Emisión de CO2 7.800 kg; Código LER 01 04 08; Masa del elemento 1950 kg; Volumen 1.3 m3

**mt01arg008c** m³ Arena, de tamaño máximo 3/8 mm
Datos técnicos: Coste energético 146.250 MJ; Emisión de CO2 7.800 kg; Código LER 01 04 08; Masa del elemento 1950 kg; Volumen 1.3 m3

**mt01arg008d** m³ Gravilla, de tamaño máximo 8/16 mm
Datos técnicos: Coste energético 146.250 MJ; Emisión de CO2 7.800 kg; Código LER 01 04 08; Masa del elemento 1950 kg; Volumen 1.3 m3

**mt08cal020c** kg Cal hidráulica natural con resistencia a compresión de 5 a 15 N/mm², en sacos
Datos técnicos: Coste energético 5.254 MJ; Emisión de CO2 0.234 kg; Código LER 17 09 04; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08ema050a** m³ Madera para encofrar, de 22 mm de espesor
Datos técnicos: Coste energético 9339.000 MJ; Emisión de CO2 -127.875 kg; Código LER 17 02 01; Masa del elemento 68.75 kg; Volumen 0.0625 m3
