# Demolición de cimentación de concreto

- Propiedad del archivo: CYPE Ingenieros S.A.
- Formato: FIEBDC-3/2016
- Programa: Generador de precios de la construcción. CYPE Ingenieros, S.A.
- Fecha: 25/10/2024
- Ámbito geográfico: Perú
- Divisa: PEN
- Costes indirectos: 3 %
- Gastos generales: 13 %
- Beneficio industrial: 6 %
- IVA: 18 %

## D Demoliciones

### DD Cimentaciones

#### DDS Superficiales

**DDS030** m³ Demolición de cimentación de concreto.
Demolición de zapata de concreto armado, de hasta 1,5 m de profundidad máxima, con martillo neumático y equipo de oxicorte, y carga mecánica sobre camión o contenedor.
Incluye: Demolición del elemento. Corte de las armaduras con equipo de oxicorte. Fragmentación de los escombros en piezas manejables. Retirada y acopio de escombros. Limpieza de los restos de obra. Carga mecánica de escombros sobre camión o contenedor.
Criterio de medición de proyecto: Volumen medido según documentación gráfica de Proyecto.
Criterio de medición de obra: Se medirá el volumen realmente demolido, medido como diferencia entre los perfiles levantados antes de empezar la demolición y los levantados al finalizarla, aprobados por el director de la ejecución de la obra, según especificaciones de Proyecto.

| Código | Ud | Descripción | Rendimiento | Precio | Importe |
|---|---|---|---|---|---|
| mq05mai030 | h | Martillo neumático. (maquinaria) | 1.159 | 13.85 | 16.052 |
| mq05pdm010a | h | Compresor portátil eléctrico 2 m³/min de caudal. (maquinaria) | 0.58 | 12.92 | 7.494 |
| mq01ret010 | h | Miniretrocargadora sobre neumáticos de 15 kW. (maquinaria) | 0.325 | 138.95 | 45.159 |
| mq08sol010 | h | Equipo de oxicorte, con acetileno como combustible y oxígeno como comburente. (maquinaria) | 0.696 | 25.01 | 17.407 |
| mo113 | h | Peón de construcción. (mano de obra) | 3.337 | 21.05 | 70.244 |
| mo112 | h | Peón especializado de construcción. (mano de obra) | 1.451 | 21.39 | 31.037 |
| mo019 | h | Operario soldador. (mano de obra) | 0.916 | 31.89 | 29.211 |
| % | % | Herramientas | 2 % | 216.604 | 4.332 |
|  |  | Costes directos |  |  | 220.936 |

Residuos:
- demolición: ruo170101 Hormigón (hormigones, morteros y prefabricados). (componente de residuo); rendimiento 2300 kg; Código LER 17 01 01; Masa del elemento 1 kg; Volumen 0.000667 m3
- demolición: ruo170203 Plástico. (componente de residuo); rendimiento 0.059 kg; Código LER 17 02 03; Masa del elemento 1 kg; Volumen 0.001667 m3
- demolición: ruo170405 Hierro y acero. (componente de residuo); rendimiento 50 kg; Código LER 17 04 05; Masa del elemento 1 kg; Volumen 0.000476 m3
