# Demolición de muro de albañilería

- Propiedad del archivo: CYPE Ingenieros S.A.
- Formato: FIEBDC-3/2016
- Programa: Generador de precios de la construcción. CYPE Ingenieros, S.A.
- Fecha: 25/10/2024
- Ámbito geográfico: Perú
- Divisa: PEN
- Costes indirectos: 3 %
- Gastos generales: 13 %
- Beneficio industrial: 6 %
- IVA: 18 %

## D Demoliciones

### DE Estructuras

#### DEF Albañilería

**DEF040** m³ Demolición de muro de albañilería.
Demolición de muro de albañilería de ladrillo cerámico macizo, con martillo neumático, y carga manual sobre camión o contenedor.
Incluye: Demolición del elemento. Fragmentación de los escombros en piezas manejables. Retirada y acopio de escombros. Limpieza de los restos de obra. Carga manual de escombros sobre camión o contenedor.
Criterio de medición de proyecto: Volumen medido según documentación gráfica de Proyecto.
Criterio de medición de obra: Se medirá el volumen realmente demolido según especificaciones de Proyecto.

| Código | Ud | Descripción | Rendimiento | Precio | Importe |
|---|---|---|---|---|---|
| mq05mai030 | h | Martillo neumático. (maquinaria) | 1.159 | 13.85 | 16.052 |
| mq05pdm110 | h | Compresor portátil diesel media presión 10 m³/min. (maquinaria) | 0.58 | 23.48 | 13.618 |
| mo112 | h | Peón especializado de construcción. (mano de obra) | 2.601 | 21.39 | 55.635 |
| mo113 | h | Peón de construcción. (mano de obra) | 2.295 | 21.05 | 48.310 |
| % | % | Herramientas | 2 % | 133.615 | 2.672 |
|  |  | Costes directos |  |  | 136.287 |

Residuos:
- demolición: ruo170101 Hormigón (hormigones, morteros y prefabricados). (componente de residuo); rendimiento 354.667 kg; Código LER 17 01 01; Masa del elemento 1 kg; Volumen 0.000667 m3
- demolición: ruo170102 Ladrillos. (componente de residuo); rendimiento 2225.66 kg; Código LER 17 01 02; Masa del elemento 1 kg; Volumen 0.0008 m3
