# Demolición de cáscara de albañilería

- Propiedad del archivo: CYPE Ingenieros S.A.
- Formato: FIEBDC-3/2016
- Programa: Generador de precios de la construcción. CYPE Ingenieros, S.A.
- Fecha: 25/10/2024
- Ámbito geográfico: Perú
- Divisa: PEN
- Costes indirectos: 3 %
- Gastos generales: 13 %
- Beneficio industrial: 6 %
- IVA: 18 %

## D Demoliciones

### DE Estructuras

#### DEF Albañilería

**DEF050** m² Demolición de cáscara de albañilería.
Demolición de cáscara de albañilería de ladrillo cerámico perforado de 1/2 pie de espesor, con martillo neumático, y carga manual sobre camión o contenedor.
Incluye: Demolición del elemento. Fragmentación de los escombros en piezas manejables. Retirada y acopio de escombros. Limpieza de los restos de obra. Carga manual de escombros sobre camión o contenedor.
Criterio de medición de proyecto: Superficie medida por su intradós en verdadera magnitud, según documentación gráfica de Proyecto.
Criterio de medición de obra: Se medirá, por el intradós, la superficie realmente demolida según especificaciones de Proyecto.

| Código | Ud | Descripción | Rendimiento | Precio | Importe |
|---|---|---|---|---|---|
| mq05mai030 | h | Martillo neumático. (maquinaria) | 0.25 | 13.85 | 3.463 |
| mq05pdm110 | h | Compresor portátil diesel media presión 10 m³/min. (maquinaria) | 0.125 | 23.48 | 2.935 |
| mo112 | h | Peón especializado de construcción. (mano de obra) | 0.33 | 21.39 | 7.059 |
| mo113 | h | Peón de construcción. (mano de obra) | 0.165 | 21.05 | 3.473 |
| % | % | Herramientas | 2 % | 16.930 | 0.339 |
|  |  | Costes directos |  |  | 17.269 |

Residuos:
- demolición: ruo170101 Hormigón (hormigones, morteros y prefabricados). (componente de residuo); rendimiento 41.167 kg; Código LER 17 01 01; Masa del elemento 1 kg; Volumen 0.000667 m3
- demolición: ruo170102 Ladrillos. (componente de residuo); rendimiento 90.663 kg; Código LER 17 01 02; Masa del elemento 1 kg; Volumen 0.0008 m3
