# Retirada de relleno en trasdós de cáscara

- Propiedad del archivo: CYPE Ingenieros S.A.
- Formato: FIEBDC-3/2016
- Programa: Generador de precios de la construcción. CYPE Ingenieros, S.A.
- Fecha: 03/04/2024
- Ámbito geográfico: Perú
- Divisa: PEN
- Costes indirectos: 3 %
- Gastos generales: 13 %
- Beneficio industrial: 6 %
- IVA: 18 %

## D Demoliciones

### DE Estructuras

#### DEF Albañilería

**DEF051** m³ Retirada de relleno en trasdós de cáscara.
Retirada de relleno en trasdós de cáscara, con medios manuales, y carga manual sobre camión o contenedor.
Incluye: Retirada del relleno de la cáscara. Fragmentación de los escombros en piezas manejables. Retirada y acopio de escombros. Limpieza de los restos de obra. Carga manual de escombros sobre camión o contenedor.
Criterio de medición de proyecto: Volumen medido según documentación gráfica de Proyecto.
Criterio de medición de obra: Se medirá el volumen realmente demolido según especificaciones de Proyecto.

| Código | Ud | Descripción | Rendimiento | Precio | Importe |
|---|---|---|---|---|---|
| mo113 | h | Peón de construcción. (mano de obra) | 2.754 | 20.92 | 57.614 |
| % | % | Herramientas | 2 % | 57.614 | 1.152 |
|  |  | Costes directos |  |  | 58.766 |

Residuos:
- demolición: ruo170904 Residuos mezclados de construcción y demolición distintos de los especificados en los códigos 17 09 01, 17 09 02 y 17 09 03. (componente de residuo); rendimiento 1800 kg; Código LER 17 09 04; Masa del elemento 1 kg; Volumen 0.000667 m3
