# Desmontaje de letrero colgante

- Propiedad del archivo: CYPE Ingenieros S.A.
- Formato: FIEBDC-3/2016
- Programa: Generador de precios de la construcción. CYPE Ingenieros, S.A.
- Fecha: 25/10/2024
- Ámbito geográfico: Perú
- Divisa: PEN
- Costes indirectos: 3 %
- Gastos generales: 13 %
- Beneficio industrial: 6 %
- IVA: 18 %

## D Demoliciones

### DF Fachadas

#### DFE Elementos anclados a fachada

**DFE020** Ud Desmontaje de letrero colgante.
Desmontaje de letrero colgante de menos de 3 m² de superficie, situado en fachada, con medios manuales, sin deteriorar los elementos constructivos a los que está sujeto, y carga manual sobre camión o contenedor.
Criterio de valoración económica: El precio incluye el desmontaje de los accesorios y de los elementos de fijación.
Incluye: Desmontaje del elemento. Retirada y acopio del material desmontado. Limpieza de los restos de obra. Carga manual del material desmontado y restos de obra sobre camión o contenedor.
Criterio de medición de proyecto: Número de unidades previstas, según documentación gráfica de Proyecto.
Criterio de medición de obra: Se medirá el número de unidades realmente desmontadas según especificaciones de Proyecto.

| Código | Ud | Descripción | Rendimiento | Precio | Importe |
|---|---|---|---|---|---|
| mo020 | h | Operario de construcción. (mano de obra) | 2.315 | 31.48 | 72.876 |
| mo113 | h | Peón de construcción. (mano de obra) | 1.157 | 21.05 | 24.355 |
| % | % | Herramientas | 2 % | 97.231 | 1.945 |
|  |  | Costes directos |  |  | 99.176 |

Residuos:
- demolición: ruo170405 Hierro y acero. (componente de residuo); rendimiento 23.4 kg; Código LER 17 04 05; Masa del elemento 1 kg; Volumen 0.000476 m3
