# Demolición de hoja exterior de fachada, de albañilería vista

- Propiedad del archivo: CYPE Ingenieros S.A.
- Formato: FIEBDC-3/2016
- Programa: Generador de precios de la construcción. CYPE Ingenieros, S.A.
- Fecha: 03/04/2024
- Ámbito geográfico: Perú
- Divisa: PEN
- Costes indirectos: 3 %
- Gastos generales: 13 %
- Beneficio industrial: 6 %
- IVA: 18 %

## D Demoliciones

### DF Fachadas

#### DFF Albañilerías

**DFF010** m² Demolición de hoja exterior de fachada, de albañilería vista.
Demolición de hoja exterior en cerramiento de fachada, de albañilería, vista, formada por ladrillo perforado de 11/12 cm de espesor, con martillo neumático, sin afectar a la estabilidad de los elementos constructivos contiguos, y carga manual sobre camión o contenedor.
Incluye: Demolición del elemento. Fragmentación de los escombros en piezas manejables. Retirada y acopio de escombros. Limpieza de los restos de obra. Carga manual de escombros sobre camión o contenedor.
Criterio de medición de proyecto: Superficie medida según documentación gráfica de Proyecto.
Criterio de medición de obra: Se medirá la superficie realmente demolida según especificaciones de Proyecto.

| Código | Ud | Descripción | Rendimiento | Precio | Importe |
|---|---|---|---|---|---|
| mq05mai030 | h | Martillo neumático. (maquinaria) | 0.116 | 13.77 | 1.597 |
| mq05pdm110 | h | Compresor portátil diesel media presión 10 m³/min. (maquinaria) | 0.116 | 23.36 | 2.710 |
| mo112 | h | Peón especializado de construcción. (mano de obra) | 0.153 | 21.26 | 3.253 |
| mo113 | h | Peón de construcción. (mano de obra) | 0.188 | 20.92 | 3.933 |
| % | % | Herramientas | 2 % | 11.493 | 0.230 |
|  |  | Costes directos |  |  | 11.723 |

Residuos:
- demolición: ruo170101 Hormigón (hormigones, morteros y prefabricados). (componente de residuo); rendimiento 36.1 kg; Código LER 17 01 01; Masa del elemento 1 kg; Volumen 0.000667 m3
- demolición: ruo170102 Ladrillos. (componente de residuo); rendimiento 87.305 kg; Código LER 17 01 02; Masa del elemento 1 kg; Volumen 0.0008 m3
