# Desmontaje de antena

- Propiedad del archivo: CYPE Ingenieros S.A.
- Formato: FIEBDC-3/2016
- Programa: Generador de precios de la construcción. CYPE Ingenieros, S.A.
- Fecha: 25/10/2024
- Ámbito geográfico: Perú
- Divisa: PEN
- Costes indirectos: 3 %
- Gastos generales: 13 %
- Beneficio industrial: 6 %
- IVA: 18 %

## D Demoliciones

### DI Instalaciones

#### DIA Audiovisuales

**DIA010** Ud Desmontaje de antena.
Desmontaje de antena individual de radio (FM) y TV vía terrestre (UHF/VHF), con medios manuales y recuperación del material para su posterior ubicación en otro emplazamiento, y carga manual sobre camión o contenedor.
Criterio de valoración económica: El precio incluye la retirada del cableado superficial, el desmontaje de los accesorios y de los soportes de fijación y el desmontaje del mástil o de la torreta de soporte.
Incluye: Desmontaje del elemento. Clasificación y etiquetado. Acopio de los materiales a reutilizar. Carga manual del material a reutilizar sobre camión. Retirada y acopio de los restos de obra. Limpieza de los restos de obra. Carga manual de los restos de obra sobre camión o contenedor.
Criterio de medición de proyecto: Número de unidades previstas, según documentación gráfica de Proyecto.
Criterio de medición de obra: Se medirá el número de unidades realmente desmontadas según especificaciones de Proyecto.

| Código | Ud | Descripción | Rendimiento | Precio | Importe |
|---|---|---|---|---|---|
| mo001 | h | Operario instalador de telecomunicaciones. (mano de obra) | 5.427 | 32.35 | 175.563 |
| mo056 | h | Oficial instalador de telecomunicaciones. (mano de obra) | 5.427 | 21.82 | 118.417 |
| % | % | Herramientas | 2 % | 293.980 | 5.880 |
|  |  | Costes directos |  |  | 299.860 |
