# Desmontaje de centralita de regulación y control

- Propiedad del archivo: CYPE Ingenieros S.A.
- Formato: FIEBDC-3/2016
- Programa: Generador de precios de la construcción. CYPE Ingenieros, S.A.
- Fecha: 25/10/2024
- Ámbito geográfico: Perú
- Divisa: PEN
- Costes indirectos: 3 %
- Gastos generales: 13 %
- Beneficio industrial: 6 %
- IVA: 18 %

## D Demoliciones

### DI Instalaciones

#### DIC Calefacción, climatización y agua caliente sanitaria

**DIC150** Ud Desmontaje de centralita de regulación y control.
Desmontaje de central de regulación y control, montada superficialmente o en gabinete, con medios manuales, y carga manual sobre camión o contenedor.
Incluye: Desmontaje manual de la centralita de control. Retirada y acopio del material desmontado. Carga manual del material desmontado sobre camión o contenedor.
Criterio de medición de proyecto: Número de unidades previstas, según documentación gráfica de Proyecto.
Criterio de medición de obra: Se medirá el número de unidades realmente desmontadas según especificaciones de Proyecto.

| Código | Ud | Descripción | Rendimiento | Precio | Importe |
|---|---|---|---|---|---|
| mo011 | h | Operario de montaje. (mano de obra) | 0.151 | 32.35 | 4.885 |
| mo080 | h | Oficial de montaje. (mano de obra) | 0.151 | 21.86 | 3.301 |
| % | % | Herramientas | 2 % | 8.186 | 0.164 |
|  |  | Costes directos |  |  | 8.350 |
