# Desmontaje de cableado eléctrico en fachada

- Propiedad del archivo: CYPE Ingenieros S.A.
- Formato: FIEBDC-3/2016
- Programa: Generador de precios de la construcción. CYPE Ingenieros, S.A.
- Fecha: 25/10/2024
- Ámbito geográfico: Perú
- Divisa: PEN
- Costes indirectos: 3 %
- Gastos generales: 13 %
- Beneficio industrial: 6 %
- IVA: 18 %

## D Demoliciones

### DI Instalaciones

#### DIE Eléctricas

**DIE101** m Desmontaje de cableado eléctrico en fachada.
Desmontaje de cableado eléctrico visto fijo en superficie situado en fachada de edificio, con medios manuales y recuperación del material para su posterior ubicación en otro emplazamiento, siendo el orden de ejecución del proceso inverso al de su instalación, y carga manual sobre camión o contenedor.
Incluye: Desmontaje del elemento. Clasificación y etiquetado. Acopio de los materiales a reutilizar. Carga manual del material a reutilizar sobre camión. Retirada y acopio de los restos de obra. Limpieza de los restos de obra. Carga manual de los restos de obra sobre camión o contenedor.
Criterio de medición de proyecto: Longitud medida según documentación gráfica de Proyecto.
Criterio de medición de obra: Se medirá la longitud realmente desmontada según especificaciones de Proyecto.

| Código | Ud | Descripción | Rendimiento | Precio | Importe |
|---|---|---|---|---|---|
| mo003 | h | Operario electricista. (mano de obra) | 0.06 | 32.35 | 1.941 |
| mo102 | h | Oficial electricista. (mano de obra) | 0.06 | 21.82 | 1.309 |
| % | % | Herramientas | 2 % | 3.250 | 0.065 |
|  |  | Costes directos |  |  | 3.315 |
