# Desmontaje de protector contra sobretensiones

- Propiedad del archivo: CYPE Ingenieros S.A.
- Formato: FIEBDC-3/2016
- Programa: Generador de precios de la construcción. CYPE Ingenieros, S.A.
- Fecha: 25/10/2024
- Ámbito geográfico: Perú
- Divisa: PEN
- Costes indirectos: 3 %
- Gastos generales: 13 %
- Beneficio industrial: 6 %
- IVA: 18 %

## D Demoliciones

### DI Instalaciones

#### DIP Protección frente al rayo

**DIP040** Ud Desmontaje de protector contra sobretensiones.
Desmontaje de sistema interno de protección contra sobretensiones formado por 1 protector para las líneas de suministro eléctrico, telefónicas e informáticas, con medios manuales, y carga manual sobre camión o contenedor.
Incluye: Desmontaje del elemento. Retirada y acopio del material desmontado. Limpieza de los restos de obra. Carga manual del material desmontado y restos de obra sobre camión o contenedor.
Criterio de medición de proyecto: Número de unidades previstas, según documentación gráfica de Proyecto.
Criterio de medición de obra: Se medirá el número de unidades realmente desmontadas según especificaciones de Proyecto.

| Código | Ud | Descripción | Rendimiento | Precio | Importe |
|---|---|---|---|---|---|
| mo102 | h | Oficial electricista. (mano de obra) | 1.583 | 21.82 | 34.541 |
| % | % | Herramientas | 2 % | 34.541 | 0.691 |
|  |  | Costes directos |  |  | 35.232 |

Residuos:
- demolición: ruo170407 Metales mezclados. (componente de residuo); rendimiento 0.17 kg; Código LER 17 04 07; Masa del elemento 1 kg; Volumen 0.000667 m3
- demolición: ruo170904 Residuos mezclados de construcción y demolición distintos de los especificados en los códigos 17 09 01, 17 09 02 y 17 09 03. (componente de residuo); rendimiento 0.03 kg; Código LER 17 09 04; Masa del elemento 1 kg; Volumen 0.000667 m3
