# Demolición de colector enterrado, con medios mecánicos

- Propiedad del archivo: CYPE Ingenieros S.A.
- Formato: FIEBDC-3/2016
- Programa: Generador de precios de la construcción. CYPE Ingenieros, S.A.
- Fecha: 03/04/2024
- Ámbito geográfico: Perú
- Divisa: PEN
- Costes indirectos: 3 %
- Gastos generales: 13 %
- Beneficio industrial: 6 %
- IVA: 18 %

## D Demoliciones

### DI Instalaciones

#### DIS Salubridad

**DIS011** m Demolición de colector enterrado, con medios mecánicos.
Demolición de colector enterrado de concreto, de 800 mm de diámetro, con retroexcavadora con martillo rompedor, y carga mecánica sobre camión o contenedor.
Criterio de valoración económica: El precio incluye la desconexión del entronque del ramal colector a cajas de registro, la obturación de las conducciones conectadas al elemento y la demolición del falso piso de apoyo de concreto.
Incluye: Desconexión del entronque del colector. Obturación de las conducciones conectadas al elemento. Demolición del elemento. Fragmentación de los escombros en piezas manejables. Retirada y acopio de escombros. Limpieza de los restos de obra. Carga mecánica de escombros sobre camión o contenedor.
Criterio de medición de proyecto: Longitud medida en proyección horizontal, entre caras interiores de buzones de inspección o cajas de registro, según documentación gráfica de Proyecto.
Criterio de medición de obra: Se medirá, en proyección horizontal, la longitud realmente demolida según especificaciones de Proyecto, entre caras interiores de buzones de inspección o cajas registro.

| Código | Ud | Descripción | Rendimiento | Precio | Importe |
|---|---|---|---|---|---|
| mq01exn050c | h | Retroexcavadora sobre neumáticos, de 85 kW, con martillo rompedor. (maquinaria) | 0.035 | 219.41 | 7.679 |
| mq01ret010 | h | Miniretrocargadora sobre neumáticos de 15 kW. (maquinaria) | 0.035 | 138.23 | 4.838 |
| mo112 | h | Peón especializado de construcción. (mano de obra) | 0.075 | 21.26 | 1.595 |
| % | % | Herramientas | 2 % | 14.112 | 0.282 |
|  |  | Costes directos |  |  | 14.394 |

Residuos:
- demolición: ruo010409 Residuos de arena y arcillas. (componente de residuo); rendimiento 1973.6 kg; Código LER 01 04 09; Masa del elemento 1 kg; Volumen 0.000625 m3
- demolición: ruo170101 Hormigón (hormigones, morteros y prefabricados). (componente de residuo); rendimiento 854.775 kg; Código LER 17 01 01; Masa del elemento 1 kg; Volumen 0.000667 m3
- demolición: ruo170904 Residuos mezclados de construcción y demolición distintos de los especificados en los códigos 17 09 01, 17 09 02 y 17 09 03. (componente de residuo); rendimiento 1.788 kg; Código LER 17 09 04; Masa del elemento 1 kg; Volumen 0.000667 m3
