# Desmontaje de hoja de ventana para techos

- Propiedad del archivo: CYPE Ingenieros S.A.
- Formato: FIEBDC-3/2016
- Programa: Generador de precios de la construcción. CYPE Ingenieros, S.A.
- Fecha: 05/11/2025
- Ámbito geográfico: Perú
- Divisa: PEN
- Costes indirectos: 3 %
- Gastos generales: 13 %
- Beneficio industrial: 6 %
- IVA: 18 %

## D Demoliciones

### DL Carpintería, closets, vidrios y protecciones solares

#### DLC Carpintería

**DLC030** Ud Desmontaje de hoja de ventana para techos.
Desmontaje de hoja de ventana situada en techo, de menos de 1 m² de superficie, con medios manuales y recuperación, acopio y montaje del material en el mismo emplazamiento, sin deteriorar los elementos constructivos a los que está sujeta, y carga manual sobre camión o contenedor.
Incluye: Desmontaje del elemento. Clasificación y etiquetado. Acopio de los materiales a reutilizar. Reposición del elemento. Retirada y acopio de los restos de obra. Limpieza de los restos de obra. Carga manual de los restos de obra sobre camión o contenedor.
Criterio de medición de proyecto: Número de unidades previstas, según documentación gráfica de Proyecto.
Criterio de medición de obra: Se medirá el número de unidades realmente desmontadas según especificaciones de Proyecto.

| Código | Ud | Descripción | Rendimiento | Precio | Importe |
|---|---|---|---|---|---|
| mt15sja100 | Ud | Cartucho de fragua de silicona neutra. (material) | 0.2 | 14.76 | 2.952 |
| mo018 | h | Operario carpintero metálico. (mano de obra) | 0.735 | 33.3 | 24.476 |
| mo059 | h | Oficial carpintero metálico. (mano de obra) | 0.367 | 22.87 | 8.393 |
| mo113 | h | Peón de construcción. (mano de obra) | 0.367 | 21.97 | 8.063 |
| % | % | Herramientas | 2 % | 43.884 | 0.878 |
|  |  | Costes directos |  |  | 44.762 |

Residuos:
- colocación: mt15sja100 Cartucho de fragua de silicona neutra; factor de residuo 0.06

## Recursos

**mt15sja100** Ud Cartucho de fragua de silicona neutra
Datos técnicos: Coste energético 87.200 MJ; Emisión de CO2 3.664 kg; Código LER 17 09 04; Masa del elemento 0.45 kg; Volumen 0.0003 m3
Residuos:
- embalaje: re170203 Plástico. (componente de residuo); rendimiento 0.1 kg; Código LER 17 02 03; Masa del elemento 1 kg; Volumen 0.001667 m3
