# Demolición de vereda de adoquines

- Propiedad del archivo: CYPE Ingenieros S.A.
- Formato: FIEBDC-3/2016
- Programa: Generador de precios de la construcción. CYPE Ingenieros, S.A.
- Fecha: 25/10/2024
- Ámbito geográfico: Perú
- Divisa: PEN
- Costes indirectos: 3 %
- Gastos generales: 13 %
- Beneficio industrial: 6 %
- IVA: 18 %

## D Demoliciones

### DM Firmes y pavimentos

#### DMX Pistas y veredas

**DMX010** m² Demolición de vereda de adoquines.
Demolición de vereda de adoquines y capa de arena, con martillo neumático, y carga manual sobre camión o contenedor.
Criterio de valoración económica: El precio no incluye la demolición de la base soporte.
Incluye: Demolición del elemento. Fragmentación de los escombros en piezas manejables. Retirada y acopio de escombros. Limpieza de los restos de obra. Carga manual de escombros sobre camión o contenedor.
Criterio de medición de proyecto: Superficie medida según documentación gráfica de Proyecto.
Criterio de medición de obra: Se medirá la superficie realmente demolida según especificaciones de Proyecto.

| Código | Ud | Descripción | Rendimiento | Precio | Importe |
|---|---|---|---|---|---|
| mq05mai030 | h | Martillo neumático. (maquinaria) | 0.248 | 13.85 | 3.435 |
| mq05pdm010a | h | Compresor portátil eléctrico 2 m³/min de caudal. (maquinaria) | 0.124 | 12.92 | 1.602 |
| mo112 | h | Peón especializado de construcción. (mano de obra) | 0.161 | 21.39 | 3.444 |
| mo113 | h | Peón de construcción. (mano de obra) | 0.301 | 21.05 | 6.336 |
| % | % | Herramientas | 2 % | 14.817 | 0.296 |
|  |  | Costes directos |  |  | 15.113 |

Residuos:
- demolición: ruo010408 Residuos de grava y rocas trituradas distintos de los mencionados en el código 01 04 07. (componente de residuo); rendimiento 230 kg; Código LER 01 04 08; Masa del elemento 1 kg; Volumen 0.000667 m3
- demolición: ruo010409 Residuos de arena y arcillas. (componente de residuo); rendimiento 338.25 kg; Código LER 01 04 09; Masa del elemento 1 kg; Volumen 0.000625 m3
- demolición: ruo170101 Hormigón (hormigones, morteros y prefabricados). (componente de residuo); rendimiento 105 kg; Código LER 17 01 01; Masa del elemento 1 kg; Volumen 0.000667 m3
