# Desmontaje de cobertura de pizarra en techo inclinado

- Propiedad del archivo: CYPE Ingenieros S.A.
- Formato: FIEBDC-3/2016
- Programa: Generador de precios de la construcción. CYPE Ingenieros, S.A.
- Fecha: 25/10/2024
- Ámbito geográfico: Perú
- Divisa: PEN
- Costes indirectos: 3 %
- Gastos generales: 13 %
- Beneficio industrial: 6 %
- IVA: 18 %

## D Demoliciones

### DQ Techos

#### DQC Capa de cobertura

**DQC050** m² Desmontaje de cobertura de pizarra en techo inclinado.
Desmontaje de cobertura de piezas de pizarra rectangulares, colocada con clavos sobre rastreles a menos de 20 m de altura, en techo inclinado a dos aguas con una pendiente media del 60%; con medios manuales, y carga manual sobre camión o contenedor.
Criterio de valoración económica: El precio incluye el desmontaje de los elementos de fijación, de los remates, de los canales y de las bajantes.
Incluye: Desmontaje del elemento. Retirada y acopio del material desmontado. Limpieza de los restos de obra. Carga manual del material desmontado y restos de obra sobre camión o contenedor.
Criterio de medición de proyecto: Superficie medida según documentación gráfica de Proyecto.
Criterio de medición de obra: Se medirá la superficie realmente desmontada según especificaciones de Proyecto.

| Código | Ud | Descripción | Rendimiento | Precio | Importe |
|---|---|---|---|---|---|
| mo020 | h | Operario de construcción. (mano de obra) | 0.486 | 31.48 | 15.299 |
| mo113 | h | Peón de construcción. (mano de obra) | 1.821 | 21.05 | 38.332 |
| % | % | Herramientas | 2 % | 53.631 | 1.073 |
|  |  | Costes directos |  |  | 54.704 |

Residuos:
- demolición: ruo010413 Residuos del corte y serrado de piedra distintos de los mencionados en el código 01 04 07. (componente de residuo); rendimiento 24 kg; Código LER 01 04 13; Masa del elemento 1 kg; Volumen 0.000667 m3
- demolición: ruo170405 Hierro y acero. (componente de residuo); rendimiento 0.46 kg; Código LER 17 04 05; Masa del elemento 1 kg; Volumen 0.000476 m3
