# Desmontaje de claraboya prefabricada

- Propiedad del archivo: CYPE Ingenieros S.A.
- Formato: FIEBDC-3/2016
- Programa: Generador de precios de la construcción. CYPE Ingenieros, S.A.
- Fecha: 25/10/2024
- Ámbito geográfico: Perú
- Divisa: PEN
- Costes indirectos: 3 %
- Gastos generales: 13 %
- Beneficio industrial: 6 %
- IVA: 18 %

## D Demoliciones

### DQ Techos

#### DQL Tragaluces

**DQL010** Ud Desmontaje de claraboya prefabricada.
Desmontaje de claraboya prefabricada practicable, de 0,5 a 1,0 m² de superficie, con medios manuales, sin afectar a la estabilidad de los elementos constructivos contiguos, y carga manual sobre camión o contenedor.
Incluye: Desmontaje del elemento. Retirada y acopio del material desmontado. Limpieza de los restos de obra. Carga manual del material desmontado y restos de obra sobre camión o contenedor.
Criterio de medición de proyecto: Número de unidades previstas, según documentación gráfica de Proyecto.
Criterio de medición de obra: Se medirá el número de unidades realmente desmontadas según especificaciones de Proyecto.

| Código | Ud | Descripción | Rendimiento | Precio | Importe |
|---|---|---|---|---|---|
| mo020 | h | Operario de construcción. (mano de obra) | 1.064 | 31.48 | 33.495 |
| mo113 | h | Peón de construcción. (mano de obra) | 1.064 | 21.05 | 22.397 |
| % | % | Herramientas | 2 % | 55.892 | 1.118 |
|  |  | Costes directos |  |  | 57.010 |

Residuos:
- demolición: ruo170203 Plástico. (componente de residuo); rendimiento 6.008 kg; Código LER 17 02 03; Masa del elemento 1 kg; Volumen 0.001667 m3
- demolición: ruo170405 Hierro y acero. (componente de residuo); rendimiento 0.9 kg; Código LER 17 04 05; Masa del elemento 1 kg; Volumen 0.000476 m3
- demolición: ruo170904 Residuos mezclados de construcción y demolición distintos de los especificados en los códigos 17 09 01, 17 09 02 y 17 09 03. (componente de residuo); rendimiento 6.62 kg; Código LER 17 09 04; Masa del elemento 1 kg; Volumen 0.000667 m3
