# Desmontaje de lavadero de ropa de ropa

- Propiedad del archivo: CYPE Ingenieros S.A.
- Formato: FIEBDC-3/2016
- Programa: Generador de precios de la construcción. CYPE Ingenieros, S.A.
- Fecha: 03/04/2024
- Ámbito geográfico: Perú
- Divisa: PEN
- Costes indirectos: 3 %
- Gastos generales: 13 %
- Beneficio industrial: 6 %
- IVA: 18 %

## D Demoliciones

### DS Amoblamiento

#### DSC Cocinas

**DSC011** Ud Desmontaje de lavadero de ropa de ropa.
Desmontaje de lavadero de ropa de ropa de piedra natural, con medios manuales, y carga manual sobre camión o contenedor.
Criterio de valoración económica: El precio incluye el desmontaje de la grifería y de los accesorios y la obturación de las conducciones conectadas al elemento.
Incluye: Desmontaje del elemento. Obturación de las conducciones conectadas al elemento. Retirada y acopio del material desmontado. Limpieza de los restos de obra. Carga manual del material desmontado y restos de obra sobre camión o contenedor.
Criterio de medición de proyecto: Número de unidades previstas, según documentación gráfica de Proyecto.
Criterio de medición de obra: Se medirá el número de unidades realmente desmontadas según especificaciones de Proyecto.

| Código | Ud | Descripción | Rendimiento | Precio | Importe |
|---|---|---|---|---|---|
| mo008 | h | Operario plomero. (mano de obra) | 0.551 | 32.15 | 17.715 |
| mo107 | h | Oficial plomero. (mano de obra) | 0.367 | 21.68 | 7.957 |
| % | % | Herramientas | 2 % | 25.672 | 0.513 |
|  |  | Costes directos |  |  | 26.185 |

Residuos:
- demolición: ruo010413 Residuos del corte y serrado de piedra distintos de los mencionados en el código 01 04 07. (componente de residuo); rendimiento 52 kg; Código LER 01 04 13; Masa del elemento 1 kg; Volumen 0.000667 m3
- demolición: ruo170407 Metales mezclados. (componente de residuo); rendimiento 0.4 kg; Código LER 17 04 07; Masa del elemento 1 kg; Volumen 0.000667 m3
