# Relleno de trasdós de cáscara

- Propiedad del archivo: CYPE Ingenieros S.A.
- Formato: FIEBDC-3/2016
- Programa: Generador de precios de la construcción. CYPE Ingenieros, S.A.
- Fecha: 25/10/2024
- Ámbito geográfico: Perú
- Divisa: PEN
- Costes indirectos: 3 %
- Gastos generales: 13 %
- Beneficio industrial: 6 %
- IVA: 18 %

## E Estructuras

### EF Albañilería

#### EFE Cáscaras

**EFE021** m³ Relleno de trasdós de cáscara.
Relleno de trasdós de cáscara con concreto simple f'c=140 kg/cm² (14 MPa), no expuesto a ciclos de congelamiento y deshielo, exposición a sulfatos insignificante, sin requerimiento de permeabilidad, no expuesto a cloruros, tamaño máximo del agregado 19 mm, consistencia blanda, con medios manuales.
Incluye: Extendido del material de relleno en tongadas de espesor uniforme. Regleado y nivelación de la superficie de acabado.
Criterio de medición de proyecto: Volumen medido según documentación gráfica de Proyecto.
Criterio de medición de obra: Se medirá el volumen realmente ejecutado según especificaciones de Proyecto.

| Código | Ud | Descripción | Rendimiento | Precio | Importe |
|---|---|---|---|---|---|
| mt10hmf055aeb | m³ | Concreto simple f'c=140 kg/cm² (14 MPa), no expuesto a ciclos de congelamiento y deshielo, exposición a sulfatos insignificante, sin requerimiento de permeabilidad, no expuesto a cloruros, tamaño máximo del agregado 19 mm, consistencia blanda, premezclado en planta, según el Reglamento Nacional de Edificaciones NTE E.060. (material) | 1.05 | 222.88 | 234.024 |
| mo020 | h | Operario de construcción. (mano de obra) | 0.76 | 31.48 | 23.925 |
| mo113 | h | Peón de construcción. (mano de obra) | 1.52 | 21.05 | 31.996 |
| % | % | Herramientas | 2 % | 289.945 | 5.799 |
|  |  | Costes directos |  |  | 295.744 |

Residuos:
- colocación: mt10hmf055aeb; factor de residuo 0.0016

## Recursos

**mt10hmf055aeb** m³ Concreto simple f'c=140 kg/cm² (14 MPa)
Datos técnicos: Coste energético 1840.000 MJ; Emisión de CO2 230.000 kg; Código LER 17 01 01; Masa del elemento 2300 kg; Volumen 1.533333 m3
