# Reparación de grieta en estructura de albañilería de ladrillo cerámico, con grapas metálicas

- Propiedad del archivo: CYPE Ingenieros S.A.
- Formato: FIEBDC-3/2016
- Programa: Generador de precios de la construcción. CYPE Ingenieros, S.A.
- Fecha: 25/10/2024
- Ámbito geográfico: Perú
- Divisa: PEN
- Costes indirectos: 3 %
- Gastos generales: 13 %
- Beneficio industrial: 6 %
- IVA: 18 %

## E Estructuras

### EF Albañilería

#### EFY Reparaciones

**EFY020** m Reparación de grieta en estructura de albañilería de ladrillo cerámico, con grapas metálicas.
Reparación de grieta en estructura de albañilería de ladrillo cerámico mediante el cosido con grapas de acero corrugado Grado 60 (fy=4200 kg/cm²), de 8 mm de diámetro, colocadas cada 300 mm en taladros previamente rellenos con inyección de 3,5 kg/m de mortero de resina epoxi y arena de sílice, de endurecimiento rápido.
Incluye: Limpieza y preparación de la zona a grapar. Replanteo de la posición de las grapas. Ejecución de los taladros. Inyección del mortero. Colocación con calzos de las grapas. Retirada de los calzos una vez endurecido el mortero. Retirada y acopio de escombros. Carga manual de escombros sobre camión o contenedor.
Criterio de medición de proyecto: Longitud medida a ejes, según documentación gráfica de Proyecto.
Criterio de medición de obra: Se medirá la longitud realmente ejecutada según especificaciones de Proyecto.

| Código | Ud | Descripción | Rendimiento | Precio | Importe |
|---|---|---|---|---|---|
| mt09reh330 | kg | Mortero de resina epoxi con arena de sílice, de endurecimiento rápido, para relleno de anclajes. (material) | 3.5 | 15.16 | 53.060 |
| mt07aco060g | kg | Acero en varillas corrugadas, Grado 60 (fy=4200 kg/cm²), de varios diámetros, según NTP 339.186 y ASTM A 706. (material) | 0.5 | 3.23 | 1.615 |
| mq06eim010 | h | Equipo de inyección manual de morteros fluidos y resinas. (maquinaria) | 0.348 | 5.23 | 1.820 |
| mq06eim020 | Ud | Boquilla de inyección para equipo de inyección manual de morteros fluidos y resinas. (maquinaria) | 3.333 | 1.56 | 5.199 |
| mo020 | h | Operario de construcción. (mano de obra) | 1.14 | 31.48 | 35.887 |
| mo113 | h | Peón de construcción. (mano de obra) | 1.14 | 21.05 | 23.997 |
| % | % | Herramientas | 2 % | 121.578 | 2.432 |
|  |  | Costes directos |  |  | 124.010 |

Residuos:
- colocación: mt09reh330 Mortero de resina epoxi con arena de sílice, de endurecimiento rápido, para relleno de anclajes; factor de residuo 0.042925
- colocación: mt07aco060g Acero en varillas corrugadas, Grado 60 (fy=4200 kg/cm²), de varios diámetros, según NTP 339.186 y ASTM A 706; factor de residuo 0.0075

## Recursos

**mt09reh330** kg Mortero de resina epoxi con arena de sílice, de endurecimiento rápido, para relleno de anclajes
Datos técnicos: Coste energético 2.251 MJ; Emisión de CO2 0.184 kg; Código LER 17 09 04; Masa del elemento 1 kg; Volumen 0.000667 m3
Residuos:
- embalaje: re170203 Plástico. (componente de residuo); rendimiento 0.003 kg; Código LER 17 02 03; Masa del elemento 1 kg; Volumen 0.001667 m3

**mt07aco060g** kg Acero en varillas corrugadas, Grado 60 (fy=4200 kg/cm²), de varios diámetros, según NTP 339.186 y ASTM A 706
Datos técnicos: Coste energético 9.830 MJ; Emisión de CO2 0.510 kg; Código LER 17 04 05; Masa del elemento 1 kg; Volumen 0.000476 m3
