# Preparación de superficie de concreto estructural, con medios manuales

- Propiedad del archivo: CYPE Ingenieros S.A.
- Formato: FIEBDC-3/2016
- Programa: Generador de precios de la construcción. CYPE Ingenieros, S.A.
- Fecha: 25/10/2024
- Ámbito geográfico: Perú
- Divisa: PEN
- Costes indirectos: 3 %
- Gastos generales: 13 %
- Beneficio industrial: 6 %
- IVA: 18 %

## E Estructuras

### EH Concreto armado

#### EHK Preparación de la superficie

**EHK010** m² Preparación de superficie de concreto estructural, con medios manuales.
Preparación de superficie de concreto estructural, para la posterior aplicación de productos reparadores y protectores, mediante picado con martillo eléctrico, hasta alcanzar una profundidad de 20 mm, eliminando el concreto en mal estado hasta llegar a las armaduras, y carga manual de los restos generados sobre camión o contenedor.
Incluye: Marcado de la zona a sanear. Picado de la superficie con martillo eléctrico. Limpieza de la superficie soporte. Retirada y acopio de los restos generados. Carga manual de los restos generados sobre camión o contenedor.
Criterio de medición de proyecto: Superficie medida según documentación gráfica de Proyecto.
Criterio de medición de obra: Se medirá la superficie realmente ejecutada según especificaciones de Proyecto.

| Código | Ud | Descripción | Rendimiento | Precio | Importe |
|---|---|---|---|---|---|
| mq05mai040 | h | Martillo eléctrico. (maquinaria) | 0.696 | 9.5 | 6.612 |
| mq08gel010k | h | Grupo electrógeno insonorizado, trifásico, de 45 kVA de potencia. (maquinaria) | 0.696 | 16.3 | 11.345 |
| mo112 | h | Peón especializado de construcción. (mano de obra) | 0.912 | 21.39 | 19.508 |
| mo113 | h | Peón de construcción. (mano de obra) | 0.912 | 21.05 | 19.198 |
| % | % | Herramientas | 2 % | 56.663 | 1.133 |
|  |  | Costes directos |  |  | 57.796 |
