# Preparación de superficie de concreto estructural, con métodos químicos

- Propiedad del archivo: CYPE Ingenieros S.A.
- Formato: FIEBDC-3/2016
- Programa: Generador de precios de la construcción. CYPE Ingenieros, S.A.
- Fecha: 25/10/2024
- Ámbito geográfico: Perú
- Divisa: PEN
- Costes indirectos: 3 %
- Gastos generales: 13 %
- Beneficio industrial: 6 %
- IVA: 18 %

## E Estructuras

### EH Concreto armado

#### EHK Preparación de la superficie

**EHK030** m² Preparación de superficie de concreto estructural, con métodos químicos.
Preparación de superficie de concreto estructural, para la posterior aplicación de productos reparadores y protectores, mediante limpieza con detergente alcalino, provocando la emulsión y posterior eliminación de la suciedad de origen orgánico depositada sobre el soporte, y carga manual de los restos generados sobre camión o contenedor.
Incluye: Aplicación del detergente. Lavado con equipo de lanza de agua. Retirada y acopio de los restos generados. Carga manual de los restos generados sobre camión o contenedor.
Criterio de medición de proyecto: Superficie medida según documentación gráfica de Proyecto.
Criterio de medición de obra: Se medirá la superficie realmente ejecutada según especificaciones de Proyecto.

| Código | Ud | Descripción | Rendimiento | Precio | Importe |
|---|---|---|---|---|---|
| mt08lim020c | l | Detergente alcalino sin disolventes ni fosfatos, para limpieza de superficies de mortero u concreto, pinturas plásticas, estucos de cal y estructuras de concreto. (material) | 0.05 | 18.07 | 0.904 |
| mq08lch020c | h | Equipo de chorro de agua a presión, con adaptador para lanza de agua. (maquinaria) | 0.162 | 18.34 | 2.971 |
| mo112 | h | Peón especializado de construcción. (mano de obra) | 0.228 | 21.39 | 4.877 |
| % | % | Herramientas | 2 % | 8.752 | 0.175 |
|  |  | Costes directos |  |  | 8.927 |

Residuos:
- colocación: mt08lim020c; factor de residuo 0.0275

## Recursos

**mt08lim020c** l Detergente alcalino sin disolventes ni fosfatos
Datos técnicos: Coste energético 38.080 MJ; Emisión de CO2 1.129 kg; Código LER 20 01 30; Masa del elemento 1.06 kg; Volumen 0.00106 m3
Residuos:
- embalaje: re170203 Plástico. (componente de residuo); rendimiento 0.032 kg; Código LER 17 02 03; Masa del elemento 1 kg; Volumen 0.001667 m3
